# Ligne d'ancrage horizontale temporaire, de sangle en polyester, fixée au support métallique

- Propriété du fichier: CYPE Ingenieros S.A.
- Format: FIEBDC-3/2016
- Logiciel: Générateur de prix de la construction. CYPE Ingenieros, S.A.
- Date: 20/09/2024
- Zone géographique: Gabon
- Devise: XAF
- Coûts indirects: 3 %
- Frais généraux: 13 %
- Bénéfice: 6 %
- TVA: 18 %

## S Sécurité et santé

### SC Équipements de protection collective

#### SCL Lignes et dispositifs d'ancrage

**SCL040** U Ligne d'ancrage horizontale temporaire, de sangle en polyester, fixée au support métallique.
Fourniture, mise en place et démontage d'une ligne d'ancrage horizontale temporaire, d'une sangle en polyester, de 10 m de longueur, pour assurer un travailleur, classe C, composée de 2 dispositifs d'ancrage en acier galvanisé, chacun d'eux constitué de plaque d'ancrage, deux boulons en U carrés, rondelles et écrous en acier, amortissables en 3 utilisations, pour la fixation au support métallique et 1 sangle en polyester de 35 mm de largeur et 10 m de longueur, avec tendeur avec mécanisme à blocage anti-retour et mousqueton aux deux extrémités, amortissable en 3 utilisations.
Critère pour le métré: Nombre d'unités prévues, selon Plan général de coordination en matière de sécurité et de protection de la santé.
Critère pour le mémoire: On mesurera le nombre d'unités réellement mises en place selon spécifications d'Étude ou d'Étude Basique de Sécurité et Santé.

| Code | U | Désignation | Quantité | Prix | Montant |
|---|---|---|---|---|---|
| mt50spd050b | U | Dispositif d'ancrage en acier galvanisé, constitué de plaque d'ancrage, deux boulons en U carrés, rondelles et écrous en acier, amortissable en 3 utilisations, pour la fixation au support métallique. (matériau) | 0.66 | 22354.22 | 14753.785 |
| mt50spl210b | U | Sangle en polyester de 35 mm de largeur et 10 m de longueur, avec tendeur avec mécanisme à blocage anti-retour et mousqueton aux deux extrémités, amortissable en 3 utilisations. (matériau) | 0.33 | 101835.88 | 33605.840 |
| mo119 | h | Compagnon professionnel III/CP2 Sécurité et Santé. (main-d'œuvre) | 0.078 | 4151.67 | 323.830 |
| mo120 | h | Ouvrier Sécurité et Santé. (main-d'œuvre) | 0.117 | 2561.25 | 299.666 |
| % | % | Frais de chantier des unités d'ouvrage | 2 % | 48983.121 | 979.662 |
|  |  | Coûts directs |  |  | 49962.783 |

Déchets:
- pose: mt50spd050b; facteur de déchet 1

## Ressources

**mt50spd050b** U Dispositif d'ancrage en acier galvanisé
Données techniques: Coût énergétique 57.730 MJ; Émission de CO2 5.888 kg; Code CED 17 04 05; Masse de l'élément 2.3 kg; Volume 0.001095 m3
