# Poubelle hygiénique

- Propriété du fichier: CYPE Ingenieros S.A.
- Format: FIEBDC-3/2016
- Logiciel: Générateur de prix de la construction. CYPE Ingenieros, S.A.
- Date: 20/09/2024
- Zone géographique: Gabon
- Devise: XAF
- Coûts indirects: 3 %
- Frais généraux: 13 %
- Bénéfice: 6 %
- TVA: 18 %

## T Équipements techniques

### TB Équipements sanitaires

#### TBA Accessoires

**TBA160** U Poubelle hygiénique.
Poubelle hygiénique pour serviettes hygiéniques, de capacité 50 litres, de polypropylène blanche et acier inoxydable AISI 304, de 680x340x220 mm.
Critère pour le métré: Nombre d'unités prévues, selon documentation graphique du Projet.
Critère pour le mémoire: On mesurera le nombre d'unités réellement mises en place selon les spécifications du Projet.

| Code | U | Désignation | Quantité | Prix | Montant |
|---|---|---|---|---|---|
| mt31abn075a | U | Poubelle hygiénique pour serviettes hygiéniques, de capacité 50 litres, de polypropylène blanche et acier inoxydable AISI 304, de 680x340x220 mm. (matériau) | 1 | 66288.88 | 66288.880 |
| mo107 | h | Ouvrier professionnel II/OP plombier. (main-d'œuvre) | 0.063 | 2656.75 | 167.375 |
| % | % | Frais de chantier des unités d'ouvrage | 2 % | 66456.255 | 1329.125 |
|  |  | Coûts directs |  |  | 67785.380 |

## Ressources

**mt31abn075a** U Poubelle hygiénique pour serviettes hygiéniques
Données techniques: Coût énergétique 238.050 MJ; Émission de CO2 12.472 kg
Déchets:
- emballage: re150101 Emballages en papier et en carton. (composant de déchet); quantité 0.072 kg; Code CED 15 01 01; Masse de l'élément 1 kg; Volume 0.001333 m3
