# Robinetterie mitigeur pour baignoire

- Propriété du fichier: CYPE Ingenieros S.A.
- Format: FIEBDC-3/2016
- Logiciel: Générateur de prix de la construction. CYPE Ingenieros, S.A.
- Date: 09/04/2024
- Zone géographique: Gabon
- Devise: XAF
- Coûts indirects: 3 %
- Frais généraux: 13 %
- Bénéfice: 6 %
- TVA: 18 %

## T Équipements techniques

### TB Équipements sanitaires

#### TBB Baignoires

**TBB010** U Robinetterie mitigeur pour baignoire.
Robinetterie mitigeur constituée de robinet mitigeur mural pour bain/douche, en laiton, finition chromée, avec cartouche céramique, mousseur, inverseur, équipement de douche constitué de douchette et flexible de laiton. Comprend éléments de connexion, clapet de non retour et deux vannes de passage.
Inclut: Implantation. Mise en place. Connexion et contrôle de son bon fonctionnement.
Critère pour le métré: Nombre d'unités prévues, selon documentation graphique du Projet.
Critère pour le mémoire: On mesurera le nombre d'unités réellement mises en place selon les spécifications du Projet.

| Code | U | Désignation | Quantité | Prix | Montant |
|---|---|---|---|---|---|
| mt31gma050aa | U | Robinet mitigeur mural pour bain/douche, en laiton, finition chromée, avec cartouche céramique, mousseur, inverseur, équipement de douche constitué de douchette et flexible de laiton, y compris éléments de connexion, clapet de non retour et deux vannes de passage; NF EN 200. (matériau) | 1 | 88775.57 | 88775.570 |
| mt37www010 | U | Produits complémentaires pour installations de plomberie. (matériau) | 1 | 1207.4 | 1207.400 |
| mo008 | h | Compagnon professionnel III/CP2 plombier. (main-d'œuvre) | 0.634 | 4266.11 | 2704.714 |
| % | % | Frais de chantier des unités d'ouvrage | 2 % | 92687.684 | 1853.754 |
|  |  | Coûts directs |  |  | 94541.438 |
