# Meuble base pour lavabo

- Propriété du fichier: CYPE Ingenieros S.A.
- Format: FIEBDC-3/2016
- Logiciel: Générateur de prix de la construction. CYPE Ingenieros, S.A.
- Date: 09/04/2024
- Zone géographique: Gabon
- Devise: XAF
- Coûts indirects: 3 %
- Frais généraux: 13 %
- Bénéfice: 6 %
- TVA: 18 %

## T Équipements techniques

### TB Équipements sanitaires

#### TBE Meubles

**TBE010** U Meuble base pour lavabo.
Meuble de salle de bain (module de base), pour lavabo de surmeuble, en bois de pin Insignis, de 1200 mm de largeur. Comprend pattes d'appui du meuble. Totalement monté.
Inclut: Implantation de l'emplacement. Montage du meuble.
Critère pour le métré: Nombre d'unités prévues, selon documentation graphique du Projet.
Critère pour le mémoire: On mesurera le nombre d'unités réellement mises en place selon les spécifications du Projet.

| Code | U | Désignation | Quantité | Prix | Montant |
|---|---|---|---|---|---|
| mt31mss010f | U | Meuble de salle de bain (module de base), pour lavabo de surmeuble, en bois de pin Insignis, de 1200 mm de largeur. (matériau) | 1 | 1248138.14 | 1248138.140 |
| mt31abn500 | U | Ensemble de 2 pieds pour meuble base de lavabo. (matériau) | 2 | 63026.48 | 126052.960 |
| mo011 | h | Compagnon professionnel III/CP2 monteur. (main-d'œuvre) | 0.52 | 4266.11 | 2218.377 |
| mo080 | h | Ouvrier professionnel II/OP monteur. (main-d'œuvre) | 0.52 | 2661.82 | 1384.146 |
| % | % | Frais de chantier des unités d'ouvrage | 2 % | 1377793.623 | 27555.872 |
|  |  | Coûts directs |  |  | 1405349.495 |

## Ressources

**mt31abn500** U Ensemble de 2 pieds pour meuble base de lavabo
Données techniques: Coût énergétique 9.563 MJ; Émission de CO2 1.461 kg
Déchets:
- emballage: re150101 Emballages en papier et en carton. (composant de déchet); quantité 0.072 kg; Code CED 15 01 01; Masse de l'élément 1 kg; Volume 0.001333 m3
