# Barre d'appui pour personnes à mobilité réduite, en réadaptation et du troisième âge

- Propriété du fichier: CYPE Ingenieros S.A.
- Format: FIEBDC-3/2016
- Logiciel: Générateur de prix de la construction. CYPE Ingenieros, S.A.
- Date: 09/04/2024
- Zone géographique: Gabon
- Devise: XAF
- Coûts indirects: 3 %
- Frais généraux: 13 %
- Bénéfice: 6 %
- TVA: 18 %

## T Équipements techniques

### TB Équipements sanitaires

#### TBQ Équipements et accessoires PMR

**TBQ100** U Barre d'appui pour personnes à mobilité réduite, en réadaptation et du troisième âge.
Barre d'appui droite pour personnes à mobilité réduite, en réadaptation et du troisième âge, pour baignoire, finition chromée, de 349 mm de longueur. Comprend les éléments de fixation.
Inclut: Implantation et tracé sur le parement de l'emplacement de la barre. Mise en place, nivellement et fixation des éléments de support. Nettoyage de l'élément.
Critère pour le métré: Nombre d'unités prévues, selon documentation graphique du Projet.
Critère pour le mémoire: On mesurera le nombre d'unités réellement mises en place selon les spécifications du Projet.

| Code | U | Désignation | Quantité | Prix | Montant |
|---|---|---|---|---|---|
| mt31gro540a | U | Barre d'appui droite pour personnes à mobilité réduite, en réadaptation et du troisième âge, pour baignoire, finition chromée, de 349 mm de longueur, y compris les vis et les chevilles. (matériau) | 1 | 54309.37 | 54309.370 |
| mo107 | h | Ouvrier professionnel II/OP plombier. (main-d'œuvre) | 1.015 | 2656.75 | 2696.601 |
| % | % | Frais de chantier des unités d'ouvrage | 2 % | 57005.971 | 1140.119 |
|  |  | Coûts directs |  |  | 58146.090 |
