# Paroi de douche

- Propriété du fichier: CYPE Ingenieros S.A.
- Format: FIEBDC-3/2016
- Logiciel: Générateur de prix de la construction. CYPE Ingenieros, S.A.
- Date: 20/09/2024
- Zone géographique: Gabon
- Devise: XAF
- Coûts indirects: 3 %
- Frais généraux: 13 %
- Bénéfice: 6 %
- TVA: 18 %

## T Équipements techniques

### TB Équipements sanitaires

#### TBU Douches

**TBU250** U Paroi de douche.
Paroi de douche frontale, de 750 à 800 mm de largeur et 1950 mm de hauteur, constituée d'une porte coulissante et un panneau fixe, de verre transparent avec profilés en aluminium finition blanche et une paroi de douche latérale fixe de 700 à 750 mm de largeur. Comprend les fixations et le scellement des joints.
Inclut: Implantation et marquage des points de fixation. Installation des profilés formant la paroi de douche. Montage du panneau et de la porte. Montage des accessoires. Scellement des joints.
Critère pour le métré: Nombre d'unités prévues, selon documentation graphique du Projet.
Critère pour le mémoire: On mesurera le nombre d'unités réellement mises en place selon les spécifications du Projet.

| Code | U | Désignation | Quantité | Prix | Montant |
|---|---|---|---|---|---|
| mt31mas120aa | U | Paroi de douche frontale, de 750 à 800 mm de largeur et 1950 mm de hauteur, constituée d'une porte coulissante et un panneau fixe, de verre transparent avec profilés en aluminium finition blanche, y compris les éléments de fixation. (matériau) | 1 | 514444.57 | 514444.570 |
| mt31mas165ea | U | Paroi de douche latérale fixe, de de 700 à 750 mm de largeur et 1950 mm de hauteur, de verre transparent avec profilés en aluminium finition blanche, y compris les éléments de fixation. (matériau) | 1 | 559414.32 | 559414.320 |
| mo011 | h | Compagnon professionnel III/CP2 monteur. (main-d'œuvre) | 2.772 | 4266.11 | 11825.657 |
| mo080 | h | Ouvrier professionnel II/OP monteur. (main-d'œuvre) | 2.772 | 2661.82 | 7378.565 |
| % | % | Frais de chantier des unités d'ouvrage | 2 % | 1093063.112 | 21861.262 |
|  |  | Coûts directs |  |  | 1114924.374 |

## Ressources

**mt31mas120aa** U Paroi de douche frontale
Données techniques: Coût énergétique 590.555 MJ; Émission de CO2 43.533 kg
Déchets:
- emballage: re170203 Plastique. (composant de déchet); quantité 0.125 kg; Code CED 17 02 03; Masse de l'élément 1 kg; Volume 0.001667 m3
- emballage: re170604 Matériaux d'isolation distincts de ceux spécifiés dans les codes 17 06 01 et 17 06 03. (composant de déchet); quantité 0.026 kg; Code CED 17 06 04; Masse de l'élément 1 kg; Volume 0.001667 m3

**mt31mas165ea** U Paroi de douche latérale fixe
Données techniques: Coût énergétique 553.799 MJ; Émission de CO2 40.796 kg
Déchets:
- emballage: re170203 Plastique; quantité 0.128 kg
- emballage: re170604 Matériaux d'isolation distincts de ceux spécifiés dans les codes 17 06 01 et 17 06 03; quantité 0.027 kg
