# Séparateur d'urinoirs en verre trempé

- Propriété du fichier: CYPE Ingenieros S.A.
- Format: FIEBDC-3/2016
- Logiciel: Générateur de prix de la construction. CYPE Ingenieros, S.A.
- Date: 20/09/2024
- Zone géographique: Gabon
- Devise: XAF
- Coûts indirects: 3 %
- Frais généraux: 13 %
- Bénéfice: 6 %
- TVA: 18 %

## T Équipements techniques

### TB Équipements sanitaires

#### TBW WC et urinoirs

**TBW210** U Séparateur d'urinoirs en verre trempé.
Séparateur d'urinoirs en verre trempé, finition satinée, de couleur blanche, code de commande, de 432x754x40 mm.
Inclut: Mise en place et fixation.
Critère pour le métré: Nombre d'unités prévues, selon documentation graphique du Projet.
Critère pour le mémoire: On mesurera le nombre d'unités réellement mises en place selon les spécifications du Projet.

| Code | U | Désignation | Quantité | Prix | Montant |
|---|---|---|---|---|---|
| mt30uge310e | U | Séparateur d'urinoirs en verre trempé, finition satinée, de couleur blanche, code de commande, de 432x754x40 mm, avec couvercle, support mural finition anodisée, brossée avec résistance à la corrosion et fixations. (matériau) | 1 | 604246.09 | 604246.090 |
| mo008 | h | Compagnon professionnel III/CP2 plombier. (main-d'œuvre) | 0.634 | 4266.11 | 2704.714 |
| % | % | Frais de chantier des unités d'ouvrage | 2 % | 606950.804 | 12139.016 |
|  |  | Coûts directs |  |  | 619089.820 |
