# Ballon d'eau pour E.C.S

- Propriété du fichier: CYPE Ingenieros S.A.
- Format: FIEBDC-3/2016
- Logiciel: Générateur de prix de la construction. CYPE Ingenieros, S.A.
- Date: 09/04/2024
- Zone géographique: Gabon
- Devise: XAF
- Coûts indirects: 3 %
- Frais généraux: 13 %
- Bénéfice: 6 %
- TVA: 18 %

## T Équipements techniques

### TC ECS et chauffage

#### TCE Systèmes de conduction d'eau

**TCE210** U Ballon d'eau pour E.C.S.
Accumulateur pour E.C.S., en acier inoxydable, de sol, 145 l, hauteur 1725 mm, diamètre 620 mm, constitué de réservoir intérieur en acier inoxydable AISI 316, réservoir extérieur d'acier au carbone, isolation thermique en mousse flexible de polyuréthane injecté dans moule, sans CFC, protection contre la corrosion via une anode de magnésium et thermomètre. Comprend les vannes d'isolement, les éléments de montage et les accessoires nécessaires à son bon fonctionnement.
Inclut: Implantation. Mise en place. Connexion. Contrôle de son bon fonctionnement.
Critère pour le métré: Nombre d'unités prévues, selon documentation graphique du Projet.
Critère pour le mémoire: On mesurera le nombre d'unités réellement exécutées selon les spécifications du Projet.

| Code | U | Désignation | Quantité | Prix | Montant |
|---|---|---|---|---|---|
| mt38csj193a | U | Accumulateur pour E.C.S., en acier inoxydable, de sol, 145 l, hauteur 1725 mm, diamètre 620 mm, constitué de réservoir intérieur en acier inoxydable AISI 316, réservoir extérieur d'acier au carbone, isolation thermique en mousse flexible de polyuréthane injecté dans moule, sans CFC, protection contre la corrosion via une anode de magnésium et thermomètre. (matériau) | 1 | 1807871.56 | 1807871.560 |
| mt37sve010d | U | Vanne à sphère en laiton nickelé à visser de 1". (matériau) | 2 | 10482.08 | 20964.160 |
| mt38www011 | U | Produits complémentaires pour installations d'E.C.S. (matériau) | 1 | 1250.53 | 1250.530 |
| mo004 | h | Compagnon professionnel III/CP2 chauffagiste. (main-d'œuvre) | 0.674 | 4266.11 | 2875.358 |
| mo103 | h | Ouvrier professionnel II/OP chauffagiste. (main-d'œuvre) | 0.674 | 2656.75 | 1790.650 |
| % | % | Frais de chantier des unités d'ouvrage | 2 % | 1834752.258 | 36695.045 |
|  |  | Coûts directs |  |  | 1871447.303 |

## Ressources

**mt38csj193a** U Accumulateur pour E.C.S
Données techniques: Coût énergétique 5807.495 MJ; Émission de CO2 240.969 kg
Déchets:
- emballage: re150101 Emballages en papier et en carton. (composant de déchet); quantité 2.285 kg; Code CED 15 01 01; Masse de l'élément 1 kg; Volume 0.001333 m3
- emballage: re170201 Bois. (composant de déchet); quantité 0.62 kg; Code CED 17 02 01; Masse de l'élément 1 kg; Volume 0.000909 m3

**mt37sve010d** U Vanne à sphère en laiton nickelé à visser de 1"
Données techniques: Coût énergétique 843.399 MJ; Émission de CO2 56.701 kg
Déchets:
- emballage: re150101 Emballages en papier et en carton; quantité 0.072 kg
