# Équipement prémonté avec compteur d'eau

- Propriété du fichier: CYPE Ingenieros S.A.
- Format: FIEBDC-3/2016
- Logiciel: Générateur de prix de la construction. CYPE Ingenieros, S.A.
- Date: 09/04/2024
- Zone géographique: Gabon
- Devise: XAF
- Coûts indirects: 3 %
- Frais généraux: 13 %
- Bénéfice: 6 %
- TVA: 18 %

## T Équipements techniques

### TC ECS et chauffage

#### TCE Systèmes de conduction d'eau

**TCE350** U Équipement prémonté avec compteur d'eau.
Équipement prémonté pour distribution d'E.C.S. à 3 logements, avec 3 compteurs de 2,5 m³/h de débit nominal et DN 15 mm à relevé direct, avec vannes d'isolement, vannes d'isolement avec fonction de non retour, collecteur modulaire composable DN 32 mm avec bouchon plein et carcasse en polyéthylène expansé de 15 mm d'épaisseur pour isolation thermique.
Inclut: Implantation. Mise en place. Connexion.
Critère pour le métré: Nombre d'unités prévues, selon documentation graphique du Projet.
Critère pour le mémoire: On mesurera le nombre d'unités réellement exécutées selon les spécifications du Projet.

| Code | U | Désignation | Quantité | Prix | Montant |
|---|---|---|---|---|---|
| mt38alb780ibc | U | Équipement prémonté pour distribution d'E.C.S. à 3 logements, avec 3 compteurs de 2,5 m³/h de débit nominal et DN 15 mm à relevé direct, avec vannes d'isolement, vannes d'isolement avec fonction de non retour, collecteur modulaire composable DN 32 mm avec bouchon plein et carcasse en polyéthylène expansé de 15 mm d'épaisseur pour isolation thermique. (matériau) | 1 | 399262.13 | 399262.130 |
| mt38www012 | U | Produits complémentaires pour installation de chauffage et d'E.C.S. (matériau) | 1 | 1811.11 | 1811.110 |
| mo004 | h | Compagnon professionnel III/CP2 chauffagiste. (main-d'œuvre) | 1.211 | 4266.11 | 5166.259 |
| % | % | Frais de chantier des unités d'ouvrage | 2 % | 406239.499 | 8124.790 |
|  |  | Coûts directs |  |  | 414364.289 |
