# Régulateur de débit

- Propriété du fichier: CYPE Ingenieros S.A.
- Format: FIEBDC-3/2016
- Logiciel: Générateur de prix de la construction. CYPE Ingenieros, S.A.
- Date: 09/04/2024
- Zone géographique: Gabon
- Devise: XAF
- Coûts indirects: 3 %
- Frais généraux: 13 %
- Bénéfice: 6 %
- TVA: 18 %

## T Équipements techniques

### TC ECS et chauffage

#### TCE Systèmes de conduction d'eau

**TCE360** U Régulateur de débit.
Mesureur de débit avec vanne de régulation et d'isolement, avec lecture directe par le bypass, corps en fonte avec vanne en laiton, de DN 80 mm, champ de régulation de 75 à 450 l/min, modèle, pour une pression maximale de travail de 10 bar et une température maximale de 100°C. Comprend les éléments de montage et les accessoires nécessaires à son bon fonctionnement.
Inclut: Implantation. Mise en place. Connexion. Contrôle de son bon fonctionnement.
Critère pour le métré: Nombre d'unités prévues, selon documentation graphique du Projet.
Critère pour le mémoire: On mesurera le nombre d'unités réellement exécutées selon les spécifications du Projet.

| Code | U | Désignation | Quantité | Prix | Montant |
|---|---|---|---|---|---|
| mt38pol603e | U | Mesureur de débit avec vanne de régulation et d'isolement, avec lecture directe par le bypass, corps en fonte avec vanne en laiton, de DN 80 mm, champ de régulation de 75 à 450 l/min, modèle, pour une pression maximale de travail de 10 bar et une température maximale de 100°C. (matériau) | 1 | 1017453.29 | 1017453.290 |
| mt38www012 | U | Produits complémentaires pour installation de chauffage et d'E.C.S. (matériau) | 0.05 | 1811.11 | 90.556 |
| mo004 | h | Compagnon professionnel III/CP2 chauffagiste. (main-d'œuvre) | 0.485 | 4266.11 | 2069.063 |
| % | % | Frais de chantier des unités d'ouvrage | 2 % | 1019612.909 | 20392.258 |
|  |  | Coûts directs |  |  | 1040005.167 |

## Ressources

**mt38pol603e** U Mesureur de débit avec vanne de régulation et d'isolement
Données techniques: Coût énergétique 0.046 MJ; Émission de CO2 0.073 kg
Déchets:
- emballage: re150101 Emballages en papier et en carton. (composant de déchet); quantité 0.086 kg; Code CED 15 01 01; Masse de l'élément 1 kg; Volume 0.001333 m3
