# Régulateur de débit

- Propriété du fichier: CYPE Ingenieros S.A.
- Format: FIEBDC-3/2016
- Logiciel: Générateur de prix de la construction. CYPE Ingenieros, S.A.
- Date: 09/04/2024
- Zone géographique: Gabon
- Devise: XAF
- Coûts indirects: 3 %
- Frais généraux: 13 %
- Bénéfice: 6 %
- TVA: 18 %

## T Équipements techniques

### TC ECS et chauffage

#### TCE Systèmes de conduction d'eau

**TCE360** U Régulateur de débit.
Mesureur de débit avec vanne de régulation et d'isolement, lecture directe sur la tête elle-même, en laiton, de 1", champ de régulation de 1,5 à 6 l/min, modèle, pour une pression maximale de travail de 8 bar et une température maximale de 120°C. Comprend les éléments de montage et les accessoires nécessaires à son bon fonctionnement.
Inclut: Implantation. Mise en place. Connexion. Contrôle de son bon fonctionnement.
Critère pour le métré: Nombre d'unités prévues, selon documentation graphique du Projet.
Critère pour le mémoire: On mesurera le nombre d'unités réellement exécutées selon les spécifications du Projet.

| Code | U | Désignation | Quantité | Prix | Montant |
|---|---|---|---|---|---|
| mt38pol605a | U | Mesureur de débit avec vanne de régulation et d'isolement, lecture directe sur la tête elle-même, en laiton, de 1", champ de régulation de 1,5 à 6 l/min, modèle, pour une pression maximale de travail de 8 bar et une température maximale de 120°C. (matériau) | 1 | 117318.25 | 117318.250 |
| mt38www012 | U | Produits complémentaires pour installation de chauffage et d'E.C.S. (matériau) | 0.05 | 1811.11 | 90.556 |
| mo004 | h | Compagnon professionnel III/CP2 chauffagiste. (main-d'œuvre) | 0.485 | 4266.11 | 2069.063 |
| % | % | Frais de chantier des unités d'ouvrage | 2 % | 119477.869 | 2389.557 |
|  |  | Coûts directs |  |  | 121867.426 |

## Ressources

**mt38pol605a** U Mesureur de débit avec vanne de régulation et d'isolement
Données techniques: Coût énergétique 0.041 MJ; Émission de CO2 0.065 kg
Déchets:
- emballage: re150101 Emballages en papier et en carton. (composant de déchet); quantité 0.076 kg; Code CED 15 01 01; Masse de l'élément 1 kg; Volume 0.001333 m3
