# Pompe pour élévation de condensats

- Propriété du fichier: CYPE Ingenieros S.A.
- Format: FIEBDC-3/2016
- Logiciel: Générateur de prix de la construction. CYPE Ingenieros, S.A.
- Date: 20/09/2024
- Zone géographique: Gabon
- Devise: XAF
- Coûts indirects: 3 %
- Frais généraux: 13 %
- Bénéfice: 6 %
- TVA: 18 %

## T Équipements techniques

### TC ECS et chauffage

#### TCE Systèmes de conduction d'eau

**TCE100** U Pompe pour élévation de condensats.
Station de relevage pour l'évacuation des condensats, avec réservoir de 2,65 l, alimentation monophasée à 230 V, consommation de la pompe 75 W, niveau sonore 47 dBA, protection IP20, câble d'alimentation de 1,7 m avec prise, câble pour la connexion de l'alarme de 1,7 m, tuyau flexible de refoulement de 5 m, connecteur d'entrée de 19, 32 et 40 mm de diamètre et vis de fixation pour mise en place sur le mur.
Inclut: Implantation. Mise en place de la pompe. Connexion. Contrôle de son bon fonctionnement.
Critère pour le métré: Nombre d'unités prévues, selon documentation graphique du Projet.
Critère pour le mémoire: On mesurera le nombre d'unités réellement exécutées selon les spécifications du Projet.

| Code | U | Désignation | Quantité | Prix | Montant |
|---|---|---|---|---|---|
| mt37gru480a | U | Station de relevage pour l'évacuation des condensats, avec réservoir de 2,65 l, alimentation monophasée à 230 V, consommation de la pompe 75 W, niveau sonore 47 dBA, protection IP20, câble d'alimentation de 1,7 m avec prise, câble pour la connexion de l'alarme de 1,7 m, tuyau flexible de refoulement de 5 m, connecteur d'entrée de 19, 32 et 40 mm de diamètre et vis de fixation pour mise en place sur le mur. (matériau) | 1 | 91654.88 | 91654.880 |
| mo005 | h | Compagnon professionnel III/CP2 installateur de climatisation. (main-d'œuvre) | 0.121 | 4266.11 | 516.199 |
| mo104 | h | Ouvrier professionnel II/OP installateur de climatisation. (main-d'œuvre) | 0.121 | 2656.75 | 321.467 |
| % | % | Frais de chantier des unités d'ouvrage | 2 % | 92492.546 | 1849.851 |
|  |  | Coûts directs |  |  | 94342.397 |
