# Équipement prémonté avec compteur calorifique pour circuits de chauffage et E.C.S

- Propriété du fichier: CYPE Ingenieros S.A.
- Format: FIEBDC-3/2016
- Logiciel: Générateur de prix de la construction. CYPE Ingenieros, S.A.
- Date: 09/04/2024
- Zone géographique: Gabon
- Devise: XAF
- Coûts indirects: 3 %
- Frais généraux: 13 %
- Bénéfice: 6 %
- TVA: 18 %

## T Équipements techniques

### TC ECS et chauffage

#### TCE Systèmes de conduction d'eau

**TCE320** U Équipement prémonté avec compteur calorifique pour circuits de chauffage et E.C.S.
Équipement prémonté pour circuit de chauffage et production d'E.C.S. pour logement, avec compteur d'énergie de 2,5 m³/h de débit nominal et à relevé direct, alimentation du compteur par batterie, échangeur à plaques en acier inoxydable pour production d'E.C.S., DN 20 mm, avec collecteur modulaire composable DN 32 mm avec bouchons pleins, 4 vannes d'isolement avec thermomètre intégré, 2 vannes d'isolement, vanne mélangeuse thermostatique à 3 voies pour le circuit d'E.C.S., vanne à sphère à 2 voies avec servomoteur à actionnement 3 points, à 4 fils pour le circuit de chauffage, vanne à sphère à 2 voies avec servomoteur à actionnement 3 points, à 4 fils pour le circuit d'E.C.S., avec priorité d'E.C.S., pressostat pour détection de demande d'E.C.S., clapet antipollution avec porte-sondes et carcasse en polyéthylène expansé de 15 mm d'épaisseur pour isolation thermique.
Inclut: Implantation. Mise en place. Connexion.
Critère pour le métré: Nombre d'unités prévues, selon documentation graphique du Projet.
Critère pour le mémoire: On mesurera le nombre d'unités réellement exécutées selon les spécifications du Projet.

| Code | U | Désignation | Quantité | Prix | Montant |
|---|---|---|---|---|---|
| mt38alb787a | U | Équipement prémonté pour circuit de chauffage et production d'E.C.S. pour logement, avec compteur d'énergie de 2,5 m³/h de débit nominal et à relevé direct, alimentation du compteur par batterie, échangeur à plaques en acier inoxydable pour production d'E.C.S., DN 20 mm, avec collecteur modulaire composable DN 32 mm avec bouchons pleins, 4 vannes d'isolement avec thermomètre intégré, 2 vannes d'isolement, vanne mélangeuse thermostatique à 3 voies pour le circuit d'E.C.S., vanne à sphère à 2 voies avec servomoteur à actionnement 3 points, à 4 fils pour le circuit de chauffage, vanne à sphère à 2 voies avec servomoteur à actionnement 3 points, à 4 fils pour le circuit d'E.C.S., avec priorité d'E.C.S., pressostat pour détection de demande d'E.C.S., clapet antipollution avec porte-sondes et carcasse en polyéthylène expansé de 15 mm d'épaisseur pour isolation thermique. (matériau) | 1 | 1364034.88 | 1364034.880 |
| mt38www012 | U | Produits complémentaires pour installation de chauffage et d'E.C.S. (matériau) | 1 | 1811.11 | 1811.110 |
| mo004 | h | Compagnon professionnel III/CP2 chauffagiste. (main-d'œuvre) | 1.211 | 4266.11 | 5166.259 |
| % | % | Frais de chantier des unités d'ouvrage | 2 % | 1371012.249 | 27420.245 |
|  |  | Coûts directs |  |  | 1398432.494 |
