# Aérotherme électrique

- Propriété du fichier: CYPE Ingenieros S.A.
- Format: FIEBDC-3/2016
- Logiciel: Générateur de prix de la construction. CYPE Ingenieros, S.A.
- Date: 09/04/2024
- Zone géographique: Gabon
- Devise: XAF
- Coûts indirects: 3 %
- Frais généraux: 13 %
- Bénéfice: 6 %
- TVA: 18 %

## T Équipements techniques

### TC ECS et chauffage

#### TCL Électricité

**TCL050** U Aérotherme électrique.
Aérotherme électrique mural, avec boîte en tôle d'acier peinte, de 450x565x81 mm, débit d'air 800 m³/h, niveau sonore à 1,5 m 49 dBA, puissance 9 kW, divisible en 2 étapes, ventilateur hélicoïdal en aluminium avec moteur pour alimentation triphasée à 400 V, résistance électrique en spirale isolée avec de la poudre de quartz, interrupteur de commande, contacteur, protecteur thermique incorporé et supports pour paroi, avec commutateur à distance à quatre positions pour la sélection du mode de fonctionnement (arrêt, ventilation, ventilation et chauffage à moyenne puissance ou ventilation et chauffage à puissance maximale).
Inclut: Implantation. Fixation des supports au parement. Mise en place de l'appareil et des accessoires. Connexion et contrôle de son bon fonctionnement.
Critère pour le métré: Nombre d'unités prévues, selon documentation graphique du Projet.
Critère pour le mémoire: On mesurera le nombre d'unités réellement exécutées selon les spécifications du Projet.

| Code | U | Désignation | Quantité | Prix | Montant |
|---|---|---|---|---|---|
| mt42csp010hj | U | Aérotherme électrique mural, avec boîte en tôle d'acier peinte, de 450x565x81 mm, débit d'air 800 m³/h, niveau sonore à 1,5 m 49 dBA, puissance 9 kW, divisible en 2 étapes, ventilateur hélicoïdal en aluminium avec moteur pour alimentation triphasée à 400 V, résistance électrique en spirale isolée avec de la poudre de quartz, interrupteur de commande, contacteur, protecteur thermique incorporé et supports pour paroi, avec commutateur à distance à quatre positions pour la sélection du mode de fonctionnement (arrêt, ventilation, ventilation et chauffage à moyenne puissance ou ventilation et chauffage à puissance maximale). (matériau) | 1 | 630428.55 | 630428.550 |
| mo004 | h | Compagnon professionnel III/CP2 chauffagiste. (main-d'œuvre) | 0.301 | 4266.11 | 1284.099 |
| mo103 | h | Ouvrier professionnel II/OP chauffagiste. (main-d'œuvre) | 0.301 | 2656.75 | 799.682 |
| % | % | Frais de chantier des unités d'ouvrage | 2 % | 632512.331 | 12650.247 |
|  |  | Coûts directs |  |  | 645162.578 |

## Ressources

**mt42csp010hj** U Aérotherme électrique mural
Données techniques: Coût énergétique 358.159 MJ; Émission de CO2 30.308 kg
Déchets:
- emballage: re150101 Emballages en papier et en carton. (composant de déchet); quantité 1.563 kg; Code CED 15 01 01; Masse de l'élément 1 kg; Volume 0.001333 m3
