# Vanne à clapet de pied

- Propriété du fichier: CYPE Ingenieros S.A.
- Format: FIEBDC-3/2016
- Logiciel: Générateur de prix de la construction. CYPE Ingenieros, S.A.
- Date: 09/04/2024
- Zone géographique: Gabon
- Devise: XAF
- Coûts indirects: 3 %
- Frais généraux: 13 %
- Bénéfice: 6 %
- TVA: 18 %

## T Équipements techniques

### TC ECS et chauffage

#### TCQ Combustibles liquides

**TCQ220** U Vanne à clapet de pied.
Vanne à clapet de pied à double battant, en laiton et à soupape en EPDM, à visser, de 2". Totalement montée, connectée et testée.
Inclut: Implantation. Connexion de la vanne à clapet de pied.
Critère pour le métré: Nombre d'unités prévues, selon documentation graphique du Projet.
Critère pour le mémoire: On mesurera le nombre d'unités réellement exécutées selon les spécifications du Projet.

| Code | U | Désignation | Quantité | Prix | Montant |
|---|---|---|---|---|---|
| mt38dep008a | U | Vanne à clapet de pied à double battant, en laiton et à soupape en EPDM, à visser, de 2", avec filtre en acier inoxydable. (matériau) | 1 | 74119.07 | 74119.070 |
| mo004 | h | Compagnon professionnel III/CP2 chauffagiste. (main-d'œuvre) | 0.184 | 4266.11 | 784.964 |
| mo103 | h | Ouvrier professionnel II/OP chauffagiste. (main-d'œuvre) | 0.184 | 2656.75 | 488.842 |
| % | % | Frais de chantier des unités d'ouvrage | 2 % | 75392.876 | 1507.858 |
|  |  | Coûts directs |  |  | 76900.734 |

## Ressources

**mt38dep008a** U Vanne à clapet de pied à double battant
Données techniques: Coût énergétique 1366.179 MJ; Émission de CO2 96.790 kg
Déchets:
- emballage: re150101 Emballages en papier et en carton. (composant de déchet); quantité 0.072 kg; Code CED 15 01 01; Masse de l'élément 1 kg; Volume 0.001333 m3
