# Tige normalisée pour arrivée de gaz

- Propriété du fichier: CYPE Ingenieros S.A.
- Format: FIEBDC-3/2016
- Logiciel: Générateur de prix de la construction. CYPE Ingenieros, S.A.
- Date: 09/04/2024
- Zone géographique: Gabon
- Devise: XAF
- Coûts indirects: 3 %
- Frais généraux: 13 %
- Bénéfice: 6 %
- TVA: 18 %

## T Équipements techniques

### TG Installations de gaz

#### TGE Éléments

**TGE010** U Tige normalisée pour arrivée de gaz.
Taille normalisée pour arrivée de gaz, avec transition d'un tube de polyéthylène de 40 mm à un tube de cuivre de 40/42 mm, avec liaison monobloc et gaine métallique de protection de la liaison remplie de résine de polyuréthane comme protection anti-humidité, gaine de 2 m d'acier inoxydable de 63,5 mm de diamètre, protégée par un couvercle en élastomère pour éviter l'entrée d'eau.
Inclut: Montage, connexion et contrôle de son bon fonctionnement.
Critère pour le métré: Nombre d'unités prévues, selon documentation graphique du Projet.
Critère pour le mémoire: On mesurera le nombre d'unités réellement exécutées selon les spécifications du Projet.

| Code | U | Désignation | Quantité | Prix | Montant |
|---|---|---|---|---|---|
| mt43tal010F | U | Taille normalisée pour arrivée de gaz, avec transition d'un tube de polyéthylène de 40 mm à un tube de cuivre de 40/42 mm, avec liaison monobloc et gaine métallique de protection de la liaison remplie de résine de polyuréthane comme protection anti-humidité, gaine de 2 m d'acier inoxydable de 63,5 mm de diamètre, protégée par un couvercle en élastomère pour éviter l'entrée d'eau. (matériau) | 1 | 42448.87 | 42448.870 |
| mo010 | h | Compagnon professionnel III/CP2 installateur de gaz. (main-d'œuvre) | 0.12 | 4266.11 | 511.933 |
| mo109 | h | Ouvrier professionnel II/OP installateur de gaz. (main-d'œuvre) | 0.12 | 2656.75 | 318.810 |
| % | % | Frais de chantier des unités d'ouvrage | 2 % | 43279.613 | 865.592 |
|  |  | Coûts directs |  |  | 44145.205 |

## Ressources

**mt43tal010F** U Taille normalisée pour arrivée de gaz
Données techniques: Coût énergétique 444.890 MJ; Émission de CO2 36.272 kg
Déchets:
- emballage: re150101 Emballages en papier et en carton. (composant de déchet); quantité 0.072 kg; Code CED 15 01 01; Masse de l'élément 1 kg; Volume 0.001333 m3
