# Régulateur de gaz naturel

- Propriété du fichier: CYPE Ingenieros S.A.
- Format: FIEBDC-3/2016
- Logiciel: Générateur de prix de la construction. CYPE Ingenieros, S.A.
- Date: 09/04/2024
- Zone géographique: Gabon
- Devise: XAF
- Coûts indirects: 3 %
- Frais généraux: 13 %
- Bénéfice: 6 %
- TVA: 18 %

## T Équipements techniques

### TG Installations de gaz

#### TGE Éléments

**TGE030** U Régulateur de gaz naturel.
Régulateur de pression avec vanne de sécurité dépression de 15 mbar de pression minimale et réarmement automatique, de 6 m³/h de débit maximum, de 25 à 400 mbar de pression d'entrée et 22 mbar de pression de sortie.
Inclut: Montage, connexion et contrôle de son bon fonctionnement.
Critère pour le métré: Nombre d'unités prévues, selon documentation graphique du Projet.
Critère pour le mémoire: On mesurera le nombre d'unités réellement exécutées selon les spécifications du Projet.

| Code | U | Désignation | Quantité | Prix | Montant |
|---|---|---|---|---|---|
| mt43acr240a | U | Régulateur de pression avec vanne de sécurité dépression de 15 mbar de pression minimale et réarmement automatique, de 6 m³/h de débit maximum, de 25 à 400 mbar de pression d'entrée et 22 mbar de pression de sortie. (matériau) | 1 | 17266.56 | 17266.560 |
| mo010 | h | Compagnon professionnel III/CP2 installateur de gaz. (main-d'œuvre) | 0.301 | 4266.11 | 1284.099 |
| mo109 | h | Ouvrier professionnel II/OP installateur de gaz. (main-d'œuvre) | 0.301 | 2656.75 | 799.682 |
| % | % | Frais de chantier des unités d'ouvrage | 2 % | 19350.341 | 387.007 |
|  |  | Coûts directs |  |  | 19737.348 |

## Ressources

**mt43acr240a** U Régulateur de pression avec vanne de sécurité dépression de 15 mbar de pression minimale et réarmement automatique
Données techniques: Coût énergétique 142.996 MJ; Émission de CO2 8.970 kg
Déchets:
- emballage: re150101 Emballages en papier et en carton. (composant de déchet); quantité 0.072 kg; Code CED 15 01 01; Masse de l'élément 1 kg; Volume 0.001333 m3
