# Réservoir de gaz de pétrole liquéfiés (GPL), enterré

- Propriété du fichier: CYPE Ingenieros S.A.
- Format: FIEBDC-3/2016
- Logiciel: Générateur de prix de la construction. CYPE Ingenieros, S.A.
- Date: 09/04/2024
- Zone géographique: Gabon
- Devise: XAF
- Coûts indirects: 3 %
- Frais généraux: 13 %
- Bénéfice: 6 %
- TVA: 18 %

## T Équipements techniques

### TG Installations de gaz

#### TGR Réservoirs

**TGR030** U Réservoir de gaz de pétrole liquéfiés (GPL), enterré.
Réservoir homologué de gaz de pétrole liquéfiés (GPL), enterré, en tôle d'acier, de 1500 mm de diamètre et 6050 mm de longueur, avec une capacité de 10000 litres. Comprend le regard en acier inoxydable avec couvercle, l'indicateur de niveau, le tube plongeur pour prise de gaz en phase liquide, les vannes, le manomètre, le couvercle de drainage, les accessoires de connexion, la borne de prise de terre et le chaînage.
Critère d'évaluation économique: Le prix ne comprend l'ouvrage civil, la prise de terre ni l'équipement de protection cathodique.
Inclut: Implantation. Introduction du réservoir dans la fosse. Fixation du réservoir aux appuis. Mise en place du chaînage. Montage, connexion et contrôle de son bon fonctionnement.
Critère pour le métré: Nombre d'unités prévues, selon documentation graphique du Projet.
Critère pour le mémoire: On mesurera le nombre d'unités réellement exécutées selon les spécifications du Projet.

| Code | U | Désignation | Quantité | Prix | Montant |
|---|---|---|---|---|---|
| mt43dep020ageb | U | Réservoir homologué de gaz de pétrole liquéfiés (GPL), enterré, en tôle d'acier, de 1500 mm de diamètre et 6050 mm de longueur, avec une capacité de 10000 litres. Traitement extérieur: sablage SA 2 1/2, impression antioxydante et finition avec émail en polyuréthane couleur noire. Comprend le regard en acier inoxydable avec couvercle, la bouche de charge, l'indicateur de niveau magnétique, le tube plongeur pour prise de gaz en phase liquide, l'ensemble des vannes, le manomètre, le couvercle de drainage, les accessoires de connexion, le borne de prise de terre et les éléments de protection selon la norme. (matériau) | 1 | 6707990.44 | 6707990.440 |
| mt43dep060k | U | Chaînage constitué de plaques d'ancrage, tendeurs, fers, câble d'acier et protection en jute goudronnée, pour réservoir de gaz de pétrole liquéfiés (GPL), enterré. (matériau) | 1 | 54333.17 | 54333.170 |
| mq04cag010b | h | Camion grue jusqu'à 10 t de charge maximale. (matériel) | 0.58 | 33489.28 | 19423.782 |
| mo010 | h | Compagnon professionnel III/CP2 installateur de gaz. (main-d'œuvre) | 19.047 | 4266.11 | 81256.597 |
| mo109 | h | Ouvrier professionnel II/OP installateur de gaz. (main-d'œuvre) | 19.047 | 2656.75 | 50603.117 |
| % | % | Frais de chantier des unités d'ouvrage | 2 % | 6913607.106 | 138272.142 |
|  |  | Coûts directs |  |  | 7051879.248 |
