# Équipement de protection cathodique, pour réservoir de gaz de pétrole liquéfié (GPL), enterré

- Propriété du fichier: CYPE Ingenieros S.A.
- Format: FIEBDC-3/2016
- Logiciel: Générateur de prix de la construction. CYPE Ingenieros, S.A.
- Date: 09/04/2024
- Zone géographique: Gabon
- Devise: XAF
- Coûts indirects: 3 %
- Frais généraux: 13 %
- Bénéfice: 6 %
- TVA: 18 %

## T Équipements techniques

### TG Installations de gaz

#### TGR Réservoirs

**TGR040** U Équipement de protection cathodique, pour réservoir de gaz de pétrole liquéfié (GPL), enterré.
Équipement de protection cathodique constitué de 17 anodes de magnésium de composition AZ-63, de 1,5 V, placés dans des sacs de remplissage avec un mélange de plâtre et de bentonite, connectés à des câbles unipolaires en cuivre de 2,5 mm² de section et 4 m de longueur, avec isolation en PVC, pour réservoir de gaz de pétrole liquéfié (GPL), enterré dans une fosse remplie avec terre de l'excavation elle-même, tamisée, en tôle d'acier, avec une capacité de 50000 litres. Comprend les câbles d'union, la boîte de connexions, le support, les accessoires et les éléments de fixation.
Critère d'évaluation économique: Le prix ne comprend ni l'ouvrage civil ni le remblai.
Inclut: Implantation. Pose des câbles. Montage, connexion et contrôle de son bon fonctionnement.
Critère pour le métré: Nombre d'unités prévues, selon documentation graphique du Projet.
Critère pour le mémoire: On mesurera le nombre d'unités réellement exécutées selon les spécifications du Projet.

| Code | U | Désignation | Quantité | Prix | Montant |
|---|---|---|---|---|---|
| mt43dep023f | U | Anode de magnésium de composition AZ-63, de 1,5 V, de 85 mm de diamètre et 725 mm de longueur, de 7,7 kg, placé dans un sac en coton pur rempli avec un mélange de plâtre et de bentonite et connecté à un câble unipolaire en cuivre de 2,5 mm² de section et 4 m de longueur, avec isolation en PVC, de 19,8 kg de poids total. (matériau) | 17 | 126880.89 | 2156975.130 |
| mt35cun420ca | m | Câble unipolaire U 1000 R2V, sa tension assignée étant de 600/1000 V, réaction au feu classe Eca selon FR EN 50575, de 1x4 mm², avec isolation de polyéthylène réticulé et gaine extérieure en PVC, selon NF C 32-321. (matériau) | 59.46 | 972.92 | 57849.823 |
| mt43dep050 | U | Boîte des connexions constituée d'armoire métallique, de 200x200x150 mm, degré de protection IP65, avec porte et serrure triangle. (matériau) | 1 | 58490.09 | 58490.090 |
| mt43dep052 | U | Support de sol pour boîte de connexions, constitué d'un pied, d'un mât en acier galvanisé de 1,5 m de longueur et d'une base pour la fixation de l'armoire. (matériau) | 1 | 32772.39 | 32772.390 |
| mo010 | h | Compagnon professionnel III/CP2 installateur de gaz. (main-d'œuvre) | 1.72 | 4266.11 | 7337.709 |
| mo109 | h | Ouvrier professionnel II/OP installateur de gaz. (main-d'œuvre) | 1.72 | 2656.75 | 4569.610 |
| % | % | Frais de chantier des unités d'ouvrage | 2 % | 2317994.752 | 46359.895 |
|  |  | Coûts directs |  |  | 2364354.647 |
