# Poste de contrôle d'un réseau de sprinklers

- Propriété du fichier: CYPE Ingenieros S.A.
- Format: FIEBDC-3/2016
- Logiciel: Générateur de prix de la construction. CYPE Ingenieros, S.A.
- Date: 09/04/2024
- Zone géographique: Gabon
- Devise: XAF
- Coûts indirects: 3 %
- Frais généraux: 13 %
- Bénéfice: 6 %
- TVA: 18 %

## T Équipements techniques

### TI Protections contre les incendies

#### TIF Systèmes fixes d'extinction

**TIF010** U Poste de contrôle d'un réseau de sprinklers.
Poste de contrôle de sprinkler, de 2 1/2" DN 65 mm de diamètre, assemblage avec brides, constitué de clapet de non retour et alarme et trim en acier galvanisé, pour système de tuyauterie sèche. Comprend le compresseur monophasé de 247 l/min de débit et le réservoir de capacité 100 litres, l'alarme hydraulique avec moteur à eau et gong, les accessoires et les pièces spéciales pour la connexion au réseau de distribution d'eau.
Inclut: Implantation. Montage, connexion et contrôle de son bon fonctionnement.
Critère pour le métré: Nombre d'unités prévues, selon documentation graphique du Projet.
Critère pour le mémoire: On mesurera le nombre d'unités réellement exécutées selon les spécifications du Projet.

| Code | U | Désignation | Quantité | Prix | Montant |
|---|---|---|---|---|---|
| mt41pcr020d | U | Poste de contrôle de sprinkler, de 2 1/2" DN 65 mm de diamètre, assemblage avec brides, constitué de clapet de non retour et alarme et trim en acier galvanisé. (matériau) | 1 | 1945198.69 | 1945198.690 |
| mt41pcr023a | U | Accessoires pour la maintenance de l'air, avec vanne de décharge. (matériau) | 1 | 393647.4 | 393647.400 |
| mt41pcr024k | U | Compresseur à courroie avec poignée et roues, de 1100x450x770 mm, 247 l/min de débit, réservoir de capacité 100 litres, 10 bar de pression maximale, 1,5 kW de puissance, pour alimentation monophasée à 230 V et 50 Hz de fréquence. (matériau) | 1 | 1008316.35 | 1008316.350 |
| mt41pcr100a | U | Alarme hydraulique, avec moteur à eau et gong en alliage d'aluminium. (matériau) | 1 | 302556.07 | 302556.070 |
| mt41pcr300f | U | Accessoires et pièces spéciales pour la connexion d'un poste de contrôle de sprinklers au réseau de distribution d'eau. (matériau) | 1 | 23378.1 | 23378.100 |
| mo008 | h | Compagnon professionnel III/CP2 plombier. (main-d'œuvre) | 24.052 | 4266.11 | 102608.478 |
| mo107 | h | Ouvrier professionnel II/OP plombier. (main-d'œuvre) | 24.052 | 2656.75 | 63900.151 |
| % | % | Frais de chantier des unités d'ouvrage | 2 % | 3839605.239 | 76792.105 |
|  |  | Coûts directs |  |  | 3916397.344 |
