# Bande coupe-feu en plaques de plâtre, pour bâtiment à usage industriel. Système "KNAUF"

- Propriété du fichier: CYPE Ingenieros S.A.
- Format: FIEBDC-3/2016
- Logiciel: Générateur de prix de la construction. CYPE Ingenieros, S.A.
- Date: 09/04/2024
- Zone géographique: Gabon
- Devise: XAF
- Coûts indirects: 3 %
- Frais généraux: 13 %
- Bénéfice: 6 %
- TVA: 18 %

## T Équipements techniques

### TI Protections contre les incendies

#### TII Protection passive contre les incendies

**TII140** m² Bande coupe-feu en plaques de plâtre, pour bâtiment à usage industriel. Système "KNAUF".
Bande coupe-feu horizontal, de 1 m de largeur, avec une résistance au feu EI 120, pour bâtiment à usage industriel, fixée mécaniquement à la paroi mitoyenne avec sous-structure support, K224-FC.es 03 "KNAUF", composée de 2 plaques de plâtre renforcées avec un tissu de fibre NF EN 15283-1 GM-F / 1200 / 2600 / 25 / à bords longitudinaux carrés, spéciales Fireboard GM-F "KNAUF" avec âme de plâtre et faces revêtues d'un film en fibre de verre, fixées à la sous-structure support composée de rails et de montants, formant des équerres séparées de 750 mm, de connecteurs et de fourrures séparées de 400 mm. Comprend les vis pour la fixation des plaques, les bandes de plaques fixées mécaniquement pour le scellement périmétrique et la pâte et la bande pour le traitement des joints.
Inclut: Implantation. Formation des équerres avec des rails et des montants. Mise en place et fixation des équerres. Installation de connecteurs. Mise en place par pression des fourrures contre les connecteurs. Mise en place et fixation des profilés périmétriques. Préparation et découpe des plaques. Vissage des plaques aux profilés périmétriques et aux fourrures. Scellement de la rencontre de la bande coupe-feu avec le mur périmétrique. Traitement des joints.
Critère pour le métré: Surface mesurée selon documentation graphique du Projet.
Critère pour le mémoire: On mesurera la surface réellement exécutée selon les spécifications du Projet.

| Code | U | Désignation | Quantité | Prix | Montant |
|---|---|---|---|---|---|
| mt12pak020b | m | Rail 75/40/0,7 mm GRC 0,7 "KNAUF" en acier Z4 (Z450) galvanisé spécial, pour système Aquapanel Outdoor. Selon NF DTU 25.41 P1-2 et NF EN 14195. (matériau) | 3.13 | 2863.27 | 8962.035 |
| mt12pak030ha | m | Montant 75/50/0,7 mm GRC 0,7 "KNAUF" en acier Z4 (Z450) galvanisé spécial, pour système Aquapanel Outdoor. Selon NF DTU 25.41 P1-2 et NF EN 14195. (matériau) | 1.17 | 3303.11 | 3864.639 |
| mt12pek020za | U | Connecteur, pour fourrure 60/27, "KNAUF". (matériau) | 3.9 | 169.64 | 661.596 |
| mt12pfk011a | m | Fourrure 60/27 "KNAUF", en tôle d'acier galvanisé. (matériau) | 3 | 1474.76 | 4424.280 |
| mt12ptk010ba | U | Vis LB "KNAUF" 3,5x9,5. (matériau) | 32 | 8.86 | 283.520 |
| mt12ptk010ab | U | Vis LN "KNAUF" 3,5x11. (matériau) | 16 | 9.81 | 156.960 |
| mt12ptk030 | U | Fixation "KNAUF" pour béton. (matériau) | 3.4 | 277.19 | 942.446 |
| mt12pfk012a | m | Profilé U 30/30 en tôle d'acier galvanisé, "KNAUF", épaisseur 0,55 mm. (matériau) | 1 | 1017.67 | 1017.670 |
| mt12pmk010c | m² | Plaque de plâtre renforcée avec un tissu de fibre NF EN 15283-1 GM-F / 1200 / 2600 / 25 / à bords longitudinaux carrés, spécial Fireboard GM-F "KNAUF" avec âme de plâtre et faces revêtues d'un film en fibre de verre; Euroclasse A1 de réaction au feu, selon NF EN 13501-1. (matériau) | 2.2 | 19508.2 | 42918.040 |
| mt12ptk010ce | U | Vis autoforeuse TN "KNAUF" 3,5x35. (matériau) | 17 | 10.23 | 173.910 |
| mt12ptk010ch | U | Vis autoforeuse TN "KNAUF" 4,2x70. (matériau) | 17 | 31.05 | 527.850 |
| mt12pmk012a | kg | Pâte à joints Fireboard Spachtel "KNAUF", de prise normale (45 minutes), intervalle de température de travail de 10 à 35°C, Euroclasse A1 de réaction au feu, selon NF EN 13501-1, pour application manuelle avec bande à joint, selon NF EN 13963. (matériau) | 0.12 | 664.93 | 79.792 |
| mt12pmk013 | m | Bande à joint Fireboard "KNAUF". (matériau) | 1.3 | 43.12 | 56.056 |
| mo011 | h | Compagnon professionnel III/CP2 monteur. (main-d'œuvre) | 0.363 | 4266.11 | 1548.598 |
| mo080 | h | Ouvrier professionnel II/OP monteur. (main-d'œuvre) | 0.363 | 2661.82 | 966.241 |
| mo053 | h | Compagnon professionnel III/CP2 plaquiste. (main-d'œuvre) | 0.363 | 4266.11 | 1548.598 |
| mo100 | h | Ouvrier professionnel II/OP plaquiste. (main-d'œuvre) | 0.363 | 2661.82 | 966.241 |
| % | % | Frais de chantier des unités d'ouvrage | 2 % | 69098.472 | 1381.969 |
|  |  | Coûts directs |  |  | 70480.441 |

Déchets:
- pose: mt12pak020b; facteur de déchet 0.0107795
- pose: mt12pak030ha; facteur de déchet 0.00875435
- pose: mt12pek020za Connecteur, pour fourrure 60/27, "KNAUF"; facteur de déchet 0.02
- pose: mt12pfk011a Fourrure 60/27 "KNAUF", en tôle d'acier galvanisé; facteur de déchet 0.0171714
- pose: mt12ptk010ba Vis LB "KNAUF" 3,5x9,5; facteur de déchet 0.00555556
- pose: mt12ptk010ab Vis LN "KNAUF" 3,5x11; facteur de déchet 0.005
- pose: mt12pfk012a Profilé U 30/30 en tôle d'acier galvanisé, "KNAUF", épaisseur 0,55 mm; facteur de déchet 0.0188
- pose: mt12pmk010c; facteur de déchet 0.00968785
- pose: mt12ptk010ce Vis autoforeuse TN "KNAUF" 3,5x35; facteur de déchet 0.00526316
- pose: mt12ptk010ch Vis autoforeuse TN "KNAUF" 4,2x70; facteur de déchet 0.00515152
- pose: mt12pmk012a; facteur de déchet 0.03
- pose: mt12pmk013 Bande à joint Fireboard "KNAUF"; facteur de déchet 0.044

## Ressources

**mt12pak020b** m Rail 75/40/0,7 mm GRC 0,7 "KNAUF" en acier Z4 (Z450) galvanisé spécial
Données techniques: Coût énergétique 97.440 MJ; Émission de CO2 2.989 kg; Code CED 17 04 05; Masse de l'élément 0.73 kg; Volume 0.000348 m3
Déchets:
- emballage: re170203 Plastique. (composant de déchet); quantité 0.007 kg; Code CED 17 02 03; Masse de l'élément 1 kg; Volume 0.001667 m3

**mt12pak030ha** m Montant 75/50/0,7 mm GRC 0,7 "KNAUF" en acier Z4 (Z450) galvanisé spécial
Données techniques: Coût énergétique 122.674 MJ; Émission de CO2 3.761 kg; Code CED 17 04 05; Masse de l'élément 0.92 kg; Volume 0.000438 m3
Déchets:
- emballage: re170203 Plastique; quantité 0.007 kg

**mt12pek020za** U Connecteur, pour fourrure 60/27, "KNAUF"
Données techniques: Coût énergétique 3.307 MJ; Émission de CO2 0.166 kg; Code CED 17 04 05; Masse de l'élément 0.09 kg; Volume 0.000043 m3
Déchets:
- emballage: re170203 Plastique; quantité 0.025 kg

**mt12pfk011a** m Fourrure 60/27 "KNAUF", en tôle d'acier galvanisé
Données techniques: Coût énergétique 74.764 MJ; Émission de CO2 2.294 kg; Code CED 17 04 05; Masse de l'élément 0.56 kg; Volume 0.000267 m3
Déchets:
- emballage: re170203 Plastique; quantité 0.005 kg

**mt12ptk010ba** U Vis LB "KNAUF" 3,5x9,5
Données techniques: Coût énergétique 0.009 MJ; Émission de CO2 0.001 kg; Code CED 17 04 05; Masse de l'élément 0.0009 kg
Déchets:
- emballage: re150101 Emballages en papier et en carton. (composant de déchet); quantité 0.001 kg; Code CED 15 01 01; Masse de l'élément 1 kg; Volume 0.001333 m3

**mt12ptk010ab** U Vis LN "KNAUF" 3,5x11
Données techniques: Coût énergétique 0.010 MJ; Émission de CO2 0.001 kg; Code CED 17 04 05; Masse de l'élément 0.001 kg
Déchets:
- emballage: re150101 Emballages en papier et en carton; quantité 0.001 kg

**mt12pfk012a** m Profilé U 30/30 en tôle d'acier galvanisé, "KNAUF", épaisseur 0,55 mm
Données techniques: Coût énergétique 52.191 MJ; Émission de CO2 1.604 kg; Code CED 17 04 05; Masse de l'élément 0.39 kg; Volume 0.000186 m3
Déchets:
- emballage: re170203 Plastique; quantité 0.005 kg

**mt12pmk010c** m² Plaque de plâtre renforcée avec un tissu de fibre NF EN 15283-1 GM-F / 1200 / 2600 / 25 / à bords longitudinaux carrés
Données techniques: Coût énergétique 526.244 MJ; Émission de CO2 7.852 kg; Code CED 17 08 02; Masse de l'élément 20 kg; Volume 0.02 m3
Déchets:
- emballage: re170203 Plastique; quantité 0.011 kg

**mt12ptk010ce** U Vis autoforeuse TN "KNAUF" 3,5x35
Données techniques: Coût énergétique 0.019 MJ; Émission de CO2 0.002 kg; Code CED 17 04 05; Masse de l'élément 0.0019 kg
Déchets:
- emballage: re150101 Emballages en papier et en carton; quantité 0.001 kg

**mt12ptk010ch** U Vis autoforeuse TN "KNAUF" 4,2x70
Données techniques: Coût énergétique 0.033 MJ; Émission de CO2 0.003 kg; Code CED 17 04 05; Masse de l'élément 0.0033 kg; Volume 0.000002 m3
Déchets:
- emballage: re150101 Emballages en papier et en carton; quantité 0.001 kg

**mt12pmk012a** kg Pâte à joints Fireboard Spachtel "KNAUF"
Données techniques: Coût énergétique 12.798 MJ; Émission de CO2 0.436 kg; Code CED 17 08 02; Masse de l'élément 1 kg; Volume 0.001 m3
Déchets:
- emballage: re170203 Plastique; quantité 0.02 kg

**mt12pmk013** m Bande à joint Fireboard "KNAUF"
Données techniques: Coût énergétique 20.508 MJ; Émission de CO2 0.460 kg; Code CED 17 02 03; Masse de l'élément 0.11 kg; Volume 0.000183 m3
Déchets:
- emballage: re170201 Bois. (composant de déchet); quantité 0.04 kg; Code CED 17 02 01; Masse de l'élément 1 kg; Volume 0.000909 m3
