# Inter-sectionneur modulaire

- Propriété du fichier: CYPE Ingenieros S.A.
- Format: FIEBDC-3/2016
- Logiciel: Générateur de prix de la construction. CYPE Ingenieros, S.A.
- Date: 09/04/2024
- Zone géographique: Gabon
- Devise: XAF
- Coûts indirects: 3 %
- Frais généraux: 13 %
- Bénéfice: 6 %
- TVA: 18 %

## T Équipements techniques

### TL Installations électriques

#### TLA Appareils modulaires de protection et commande

**TLA020** U Inter-sectionneur modulaire.
Inter-sectionneur, tétrapolaire (4P) de 63 A. Totalement monté, connecté et testé.
Inclut: Montage et connexion de l'élément.
Critère pour le métré: Nombre d'unités prévues, selon documentation graphique du Projet.
Critère pour le mémoire: On mesurera le nombre d'unités réellement exécutées selon les spécifications du Projet.

| Code | U | Désignation | Quantité | Prix | Montant |
|---|---|---|---|---|---|
| mt35cgm215j | U | Inter-sectionneur, tétrapolaire (4P) de 63 A. Selon IEC 60947-1 et IEC 60947-3. (matériau) | 1 | 59869.98 | 59869.980 |
| mo003 | h | Compagnon professionnel III/CP2 électricien. (main-d'œuvre) | 0.421 | 4266.11 | 1796.032 |
| % | % | Frais de chantier des unités d'ouvrage | 2 % | 61666.012 | 1233.320 |
|  |  | Coûts directs |  |  | 62899.332 |

## Ressources

**mt35cgm215j** U Inter-sectionneur, tétrapolaire (4P) de 63 A. Selon IEC 60947-1 et IEC 60947-3
Données techniques: Coût énergétique 28.196 MJ; Émission de CO2 1.512 kg
Déchets:
- emballage: re150101 Emballages en papier et en carton. (composant de déchet); quantité 0.034 kg; Code CED 15 01 01; Masse de l'élément 1 kg; Volume 0.001333 m3
