# Permutateur encastré

- Propriété du fichier: CYPE Ingenieros S.A.
- Format: FIEBDC-3/2016
- Logiciel: Générateur de prix de la construction. CYPE Ingenieros, S.A.
- Date: 09/04/2024
- Zone géographique: Gabon
- Devise: XAF
- Coûts indirects: 3 %
- Frais généraux: 13 %
- Bénéfice: 6 %
- TVA: 18 %

## T Équipements techniques

### TL Installations électriques

#### TLL Appareillage

**TLL100** U Permutateur encastré.
Permutateur, avec indicateur de position lumineux, gamme haute, intensité assignée 10 AX, tension assignée 250 V, avec touche ronde avec viseur, de couleur spéciale. Installation encastrée.
Critère d'évaluation économique: Le prix ne comprend ni la boîte d'encastrement pour appareillage ni la plaque de finition.
Inclut: Montage, connexion et contrôle de son bon fonctionnement.
Critère pour le métré: Nombre d'unités prévues, selon documentation graphique du Projet.
Critère pour le mémoire: On mesurera le nombre d'unités réellement exécutées selon les spécifications du Projet.

| Code | U | Désignation | Quantité | Prix | Montant |
|---|---|---|---|---|---|
| mt33gag310a | U | Permutateur à encastrer, avec indicateur de position lumineux, gamme haute, intensité assignée 10 AX, tension assignée 250 V, selon EN 60669. (matériau) | 1 | 20004.61 | 20004.610 |
| mt33gag116c | U | Touche ronde avec viseur, pour interrupteur/commutateur avec indicateur de position lumineux, gamme haute, de couleur spéciale. (matériau) | 1 | 4335.44 | 4335.440 |
| mo003 | h | Compagnon professionnel III/CP2 électricien. (main-d'œuvre) | 0.18 | 4266.11 | 767.900 |
| % | % | Frais de chantier des unités d'ouvrage | 2 % | 25107.950 | 502.159 |
|  |  | Coûts directs |  |  | 25610.109 |
