# Prise audio, vidéo, voix et données, encastrée

- Propriété du fichier: CYPE Ingenieros S.A.
- Format: FIEBDC-3/2016
- Logiciel: Générateur de prix de la construction. CYPE Ingenieros, S.A.
- Date: 09/04/2024
- Zone géographique: Gabon
- Devise: XAF
- Coûts indirects: 3 %
- Frais généraux: 13 %
- Bénéfice: 6 %
- TVA: 18 %

## T Équipements techniques

### TL Installations électriques

#### TLL Appareillage

**TLL280** U Prise audio, vidéo, voix et données, encastrée.
Prise simple, RJ-45 catégorie 5e U/UTP, gamme haute, avec couvercle rond, de couleur et plaque de finition 1 poste, de couleur. Installation encastrée.
Critère d'évaluation économique: Le prix ne comprend pas la boîte d'encastrement pour appareillage.
Inclut: Montage, connexion et contrôle de son bon fonctionnement.
Critère pour le métré: Nombre d'unités prévues, selon documentation graphique du Projet.
Critère pour le mémoire: On mesurera le nombre d'unités réellement exécutées selon les spécifications du Projet.

| Code | U | Désignation | Quantité | Prix | Montant |
|---|---|---|---|---|---|
| mt40gag700a | U | Prise simple, RJ-45 catégorie 5e U/UTP, à encastrer, gamme haute. (matériau) | 1 | 14390.53 | 14390.530 |
| mt40gag705b | U | Couvercle rond pour prise simple, gamme moyenne, de couleur. (matériau) | 1 | 10013.6 | 10013.600 |
| mt33gag950b | U | Plaque de finition 1 poste, gamme haute, de couleur. (matériau) | 1 | 15099.88 | 15099.880 |
| mo003 | h | Compagnon professionnel III/CP2 électricien. (main-d'œuvre) | 0.265 | 4266.11 | 1130.519 |
| % | % | Frais de chantier des unités d'ouvrage | 2 % | 40634.529 | 812.691 |
|  |  | Coûts directs |  |  | 41447.220 |
