# Prise de courant étanche, en saillie

- Propriété du fichier: CYPE Ingenieros S.A.
- Format: FIEBDC-3/2016
- Logiciel: Générateur de prix de la construction. CYPE Ingenieros, S.A.
- Date: 20/09/2024
- Zone géographique: Gabon
- Devise: XAF
- Coûts indirects: 3 %
- Frais généraux: 13 %
- Bénéfice: 6 %
- TVA: 18 %

## T Équipements techniques

### TL Installations électriques

#### TLL Appareillage

**TLL200** U Prise de courant étanche, en saillie.
Prise de courant avec contact de terre (2P+T), étanche, type Schuko, avec degré de protection IP55, monobloc, gamme basique, intensité assignée 16 A, tension assignée 250 V, avec couvercle et cadre avec couvercle, de couleur grise. Installation en saillie.
Inclut: Montage, connexion et contrôle de son bon fonctionnement.
Critère pour le métré: Nombre d'unités prévues, selon documentation graphique du Projet.
Critère pour le mémoire: On mesurera le nombre d'unités réellement exécutées selon les spécifications du Projet.

| Code | U | Désignation | Quantité | Prix | Montant |
|---|---|---|---|---|---|
| mt33gbg517a | U | Prise de courant avec contact de terre (2P+T), étanche, type Schuko, avec degré de protection IP55 selon IEC 60439, monobloc, en saillie, gamme basique, intensité assignée 16 A, tension assignée 250 V, avec couvercle et cadre avec couvercle, de couleur grise, selon NF C 61314. (matériau) | 1 | 9762.64 | 9762.640 |
| mo003 | h | Compagnon professionnel III/CP2 électricien. (main-d'œuvre) | 0.301 | 4266.11 | 1284.099 |
| % | % | Frais de chantier des unités d'ouvrage | 2 % | 11046.739 | 220.935 |
|  |  | Coûts directs |  |  | 11267.674 |
