# Couvercle plein encastré, antivandalisme

- Propriété du fichier: CYPE Ingenieros S.A.
- Format: FIEBDC-3/2016
- Logiciel: Générateur de prix de la construction. CYPE Ingenieros, S.A.
- Date: 20/09/2024
- Zone géographique: Gabon
- Devise: XAF
- Coûts indirects: 3 %
- Frais généraux: 13 %
- Bénéfice: 6 %
- TVA: 18 %

## T Équipements techniques

### TL Installations électriques

#### TLL Appareillage

**TLL330** U Couvercle plein encastré, antivandalisme.
Couvercle plein antivandalisme, avec degré de protection IP44, gamme moyenne constitué de couvercle plein antivandalisme en matériau thermoplastique couleur blanche finition brillante, avec degré de protection IP44 et plaque de finition antivandalisme, 1 poste en matériau thermoplastique couleur blanche finition brillante, avec joint d'étanchéité degré de protection IP44. Installation encastrée.
Critère d'évaluation économique: Le prix ne comprend pas la boîte d'encastrement pour appareillage.
Inclut: Montage.
Critère pour le métré: Nombre d'unités prévues, selon documentation graphique du Projet.
Critère pour le mémoire: On mesurera le nombre d'unités réellement exécutées selon les spécifications du Projet.

| Code | U | Désignation | Quantité | Prix | Montant |
|---|---|---|---|---|---|
| mt33gir888b | U | Couvercle plein antivandalisme en matériau thermoplastique couleur blanche finition brillante, avec degré de protection IP44, avec résistance aux rayons UV et aux intempéries, à encastrer. (matériau) | 1 | 11015.4 | 11015.400 |
| mt33gir801ab | U | Plaque de finition antivandalisme, 1 poste en matériau thermoplastique couleur blanche finition brillante, avec joint d'étanchéité degré de protection IP44, à montage facile (sans outils) et démontage au tournevis Torx T9 ou T10. (matériau) | 1 | 10325.89 | 10325.890 |
| mo003 | h | Compagnon professionnel III/CP2 électricien. (main-d'œuvre) | 0.088 | 4266.11 | 375.418 |
| % | % | Frais de chantier des unités d'ouvrage | 2 % | 21716.708 | 434.334 |
|  |  | Coûts directs |  |  | 22151.042 |
