# Tuile solaire photovoltaïque plate

- Propriété du fichier: CYPE Ingenieros S.A.
- Format: FIEBDC-3/2016
- Logiciel: Générateur de prix de la construction. CYPE Ingenieros, S.A.
- Date: 09/04/2024
- Zone géographique: Gabon
- Devise: XAF
- Coûts indirects: 3 %
- Frais généraux: 13 %
- Bénéfice: 6 %
- TVA: 18 %

## T Équipements techniques

### TL Installations électriques

#### TLS Électricité solaire photovoltaïque

**TLS020** U Tuile solaire photovoltaïque plate.
Tuile solaire photovoltaïque plate à cellules en silicium monocristallin, couleur rouge, puissance maximale (Wp) 135 W, tension à pleine puissance (Vmp) 13,87 V, intensité à pleine puissance (Imp) 9,7 A, tension dans circuit ouvert (Voc) 16,27 V, intensité de court-circuit (Isc) 10,8 A, efficacité 16,76%, 24 cellules de 156x156 mm, vitre extérieure en verre trempé de 4 mm d'épaisseur, couche adhésive de butyral de polyvinyle (PVB), couche postérieure en verre trempé de 4 mm d'épaisseur, température de travail -40°C jusqu'à 85°C, dimensions 1056x760x9 mm, résistance à la charge du vent 245 kg/m², résistance à la charge de la neige 551 kg/m², poids 17,78 kg, avec boîte de connexions avec diodes, câbles polarisés de 4 mm² de section et 450 mm de longueur et connecteurs MC4. Comprend les accessoires de montage et le matériel de connexion électrique.
Inclut: Mise en place et fixation. Connexion et contrôle de son bon fonctionnement.
Critère pour le métré: Nombre d'unités prévues, selon documentation graphique du Projet.
Critère pour le mémoire: On mesurera le nombre d'unités réellement exécutées selon les spécifications du Projet.

| Code | U | Désignation | Quantité | Prix | Montant |
|---|---|---|---|---|---|
| mt35sol100in | U | Tuile solaire photovoltaïque plate à cellules en silicium monocristallin, couleur rouge, puissance maximale (Wp) 135 W, tension à pleine puissance (Vmp) 13,87 V, intensité à pleine puissance (Imp) 9,7 A, tension dans circuit ouvert (Voc) 16,27 V, intensité de court-circuit (Isc) 10,8 A, efficacité 16,76%, 24 cellules de 156x156 mm, vitre extérieure en verre trempé de 4 mm d'épaisseur, couche adhésive de butyral de polyvinyle (PVB), couche postérieure en verre trempé de 4 mm d'épaisseur, température de travail -40°C jusqu'à 85°C, dimensions 1056x760x9 mm, résistance à la charge du vent 245 kg/m², résistance à la charge de la neige 551 kg/m², poids 17,78 kg, avec boîte de connexions avec diodes, câbles polarisés de 4 mm² de section et 450 mm de longueur et connecteurs MC4. (matériau) | 1 | 135522.45 | 135522.450 |
| mo003 | h | Compagnon professionnel III/CP2 électricien. (main-d'œuvre) | 0.356 | 4266.11 | 1518.735 |
| mo102 | h | Ouvrier professionnel II/OP électricien. (main-d'œuvre) | 0.356 | 2656.75 | 945.803 |
| % | % | Frais de chantier des unités d'ouvrage | 2 % | 137986.988 | 2759.740 |
|  |  | Coûts directs |  |  | 140746.728 |
