# Extracteur éolien hybride pour l'extraction du radon

- Propriété du fichier: CYPE Ingenieros S.A.
- Format: FIEBDC-3/2016
- Logiciel: Générateur de prix de la construction. CYPE Ingenieros, S.A.
- Date: 09/04/2024
- Zone géographique: Gabon
- Devise: XAF
- Coûts indirects: 3 %
- Frais généraux: 13 %
- Bénéfice: 6 %
- TVA: 18 %

## T Équipements techniques

### TO Protections au radon

#### TOD Dépressurisation du terrain

**TOD040** U Extracteur éolien hybride pour l'extraction du radon.
Extracteur éolien hybride, en aluminium résistant à la corrosion, de 400 mm de diamètre nominal d'entrée, de 3000 m³/h de débit maximum, avec moteur de type EC basse consommation à actionnement automatique, pour l'extraction du radon. Comprend les accessoires de connexion et les pièces spéciales.
Inclut: Mise en place et fixation. Connexion et contrôle de son bon fonctionnement.
Critère pour le métré: Nombre d'unités prévues, selon documentation graphique du Projet.
Critère pour le mémoire: On mesurera le nombre d'unités réellement exécutées selon les spécifications du Projet.

| Code | U | Désignation | Quantité | Prix | Montant |
|---|---|---|---|---|---|
| mt41eer010c | m | Extracteur éolien hybride, en aluminium résistant à la corrosion, de 400 mm de diamètre nominal d'entrée, de 3000 m³/h de débit maximum, avec moteur de type EC basse consommation à actionnement automatique, pour l'extraction du radon, avec les accessoires de connexion et les pièces spéciales. (matériau) | 1 | 916031.38 | 916031.380 |
| mo011 | h | Compagnon professionnel III/CP2 monteur. (main-d'œuvre) | 0.363 | 4266.11 | 1548.598 |
| mo080 | h | Ouvrier professionnel II/OP monteur. (main-d'œuvre) | 0.363 | 2661.82 | 966.241 |
| % | % | Frais de chantier des unités d'ouvrage | 2 % | 918546.219 | 18370.924 |
|  |  | Coûts directs |  |  | 936917.143 |
