# Clapet d'aération

- Propriété du fichier: CYPE Ingenieros S.A.
- Format: FIEBDC-3/2016
- Logiciel: Générateur de prix de la construction. CYPE Ingenieros, S.A.
- Date: 09/04/2024
- Zone géographique: Gabon
- Devise: XAF
- Coûts indirects: 3 %
- Frais généraux: 13 %
- Bénéfice: 6 %
- TVA: 18 %

## T Équipements techniques

### TQ Installations d'évacuation des eaux usées

#### TQN Colonnes et descentes

**TQN110** U Clapet d'aération.
Clapet d'aération en PVC, de 110 mm de diamètre, pour conduite de ventilation primaire ou secondaire, connectée à l'extrémité supérieure de la colonne avec assemblage collée avec adhésif. Comprend le liquide nettoyeur et l'adhésif pour les tubes et les accessoires de PVC.
Inclut: Implantation. Montage et connexion.
Critère pour le métré: Nombre d'unités prévues, selon documentation graphique du Projet.
Critère pour le mémoire: On mesurera le nombre d'unités réellement exécutées selon les spécifications du Projet.

| Code | U | Désignation | Quantité | Prix | Montant |
|---|---|---|---|---|---|
| mt36vpq010e | U | Clapet d'aération en PVC, de 110 mm de diamètre, pour conduite de ventilation primaire ou secondaire. (matériau) | 1 | 55009.75 | 55009.750 |
| mt36tiq012a | l | Liquide nettoyeur pour collage par adhésif de tubes et accessoires en PVC. (matériau) | 0.008 | 31616.73 | 252.934 |
| mt36tiq013a | kg | Adhésif pour tubes et accessoires en PVC. (matériau) | 0.004 | 40294.51 | 161.178 |
| mo008 | h | Compagnon professionnel III/CP2 plombier. (main-d'œuvre) | 0.243 | 4266.11 | 1036.665 |
| mo107 | h | Ouvrier professionnel II/OP plombier. (main-d'œuvre) | 0.243 | 2656.75 | 645.590 |
| % | % | Frais de chantier des unités d'ouvrage | 2 % | 57106.117 | 1142.122 |
|  |  | Coûts directs |  |  | 58248.239 |

Déchets:
- pose: mt36vpq010e Clapet d'aération en PVC, de 110 mm de diamètre, pour conduite de ventilation primaire ou secondaire; facteur de déchet 0.0196748
- pose: mt36tiq012a Liquide nettoyeur pour collage par adhésif de tubes et accessoires en PVC; facteur de déchet 0.0275

## Ressources

**mt36vpq010e** U Clapet d'aération en PVC, de 110 mm de diamètre, pour conduite de ventilation primaire ou secondaire
Données techniques: Coût énergétique 55.728 MJ; Émission de CO2 2.800 kg; Code CED 17 02 03; Masse de l'élément 0.575 kg; Volume 0.000958 m3
Déchets:
- emballage: re150101 Emballages en papier et en carton. (composant de déchet); quantité 0.04 kg; Code CED 15 01 01; Masse de l'élément 1 kg; Volume 0.001333 m3

**mt36tiq012a** l Liquide nettoyeur pour collage par adhésif de tubes et accessoires en PVC
Données techniques: Coût énergétique 3.819 MJ; Émission de CO2 0.202 kg; Code CED 20 01 30; Masse de l'élément 1 kg; Volume 0.001 m3
Déchets:
- emballage: re170203 Plastique. (composant de déchet); quantité 0.032 kg; Code CED 17 02 03; Masse de l'élément 1 kg; Volume 0.001667 m3
