# Filtre d'eaux pluviales, dans un regard

- Propriété du fichier: CYPE Ingenieros S.A.
- Format: FIEBDC-3/2016
- Logiciel: Générateur de prix de la construction. CYPE Ingenieros, S.A.
- Date: 09/04/2024
- Zone géographique: Gabon
- Devise: XAF
- Coûts indirects: 3 %
- Frais généraux: 13 %
- Bénéfice: 6 %
- TVA: 18 %

## T Équipements techniques

### TQ Installations d'évacuation des eaux usées

#### TQR Récupération des eaux pluviales

**TQR040** U Filtre d'eaux pluviales, dans un regard.
Filtre d'eaux pluviales autonettoyant avec maille en acier inoxydable de 0,35 mm d'ouverture, à installer en regard à tampon amovible de 550 mm de diamètre nominal et 0,58 à 1,05 m de hauteur nominale, avec bouche de 450 mm de diamètre nominal, une entrée et deux sorties, de 110 mm de diamètre.
Critère d'évaluation économique: Le prix ne comprend ni l'excavation ni le remblai de l'arrière.
Inclut: Implantation. Connexion.
Critère pour le métré: Nombre d'unités prévues, selon documentation graphique du Projet.
Critère pour le mémoire: On mesurera le nombre d'unités réellement exécutées selon les spécifications du Projet.

| Code | U | Désignation | Quantité | Prix | Montant |
|---|---|---|---|---|---|
| mt36fpg020a | U | Filtre d'eaux pluviales autonettoyant avec maille en acier inoxydable de 0,35 mm d'ouverture, à installer en regard à tampon amovible de 550 mm de diamètre nominal et 0,58 à 1,05 m de hauteur nominale, avec bouche de 450 mm de diamètre nominal, une entrée et deux sorties, de 110 mm de diamètre. (matériau) | 1 | 336348.2 | 336348.200 |
| mo008 | h | Compagnon professionnel III/CP2 plombier. (main-d'œuvre) | 0.301 | 4266.11 | 1284.099 |
| mo107 | h | Ouvrier professionnel II/OP plombier. (main-d'œuvre) | 0.301 | 2656.75 | 799.682 |
| % | % | Frais de chantier des unités d'ouvrage | 2 % | 338431.981 | 6768.640 |
|  |  | Coûts directs |  |  | 345200.621 |

## Ressources

**mt36fpg020a** U Filtre d'eaux pluviales autonettoyant avec maille en acier inoxydable de 0,35 mm d'ouverture
Données techniques: Coût énergétique 20.572 MJ; Émission de CO2 1.440 kg
Déchets:
- emballage: re150101 Emballages en papier et en carton. (composant de déchet); quantité 0.086 kg; Code CED 15 01 01; Masse de l'élément 1 kg; Volume 0.001333 m3
