# Réseau intérieur d'évacuation pour buanderie

- Propriété du fichier: CYPE Ingenieros S.A.
- Format: FIEBDC-3/2016
- Logiciel: Générateur de prix de la construction. CYPE Ingenieros, S.A.
- Date: 09/04/2024
- Zone géographique: Gabon
- Devise: XAF
- Coûts indirects: 3 %
- Frais généraux: 13 %
- Bénéfice: 6 %
- TVA: 18 %

## T Équipements techniques

### TQ Installations d'évacuation des eaux usées

#### TQV Dérivations individuelles

**TQV110** U Réseau intérieur d'évacuation pour buanderie.
Réseau intérieur d'évacuation avec résistance au feu, pour buanderie pour raccorder: prise d'égout pour lave-linge, réalisé avec un tube de PVC, multicouche pour le tout à l'égout auquel sont connectées les évacuations des appareils avec la colonne de chute, avec les diamètres nécessaires pour chaque point de service. Comprend le liquide nettoyeur, l'adhésif pour les tubes et les accessoires de PVC, les produits complémentaires pour le montage et la fixation à l'ouvrage, les accessoires et les pièces spéciales.
Inclut: Implantation du parcours de la tuyauterie et de la situation des éléments de fixation. Présentation à sec des tubes. Fixation des produits complémentaires pour le montage et la fixation à l'ouvrage. Montage, connexion et contrôle de son bon fonctionnement.
Critère pour le métré: Nombre d'unités prévues, selon documentation graphique du Projet.
Critère pour le mémoire: On mesurera le nombre d'unités réellement exécutées selon les spécifications du Projet.

| Code | U | Désignation | Quantité | Prix | Montant |
|---|---|---|---|---|---|
| mt36tiq010bc | m | Tube multicouche en PVC, selon NF EN 1453-1, résistant au feu (réaction au feu classe B-s1, d0 selon NF EN 13501-1), de 40 mm de diamètre et 3 mm d'épaisseur, couleur grise RAL 7037, 5 m de longueur nominale, jonction collée, avec le prix augmenté de 10% pour cause d'accessoires et pièces spéciales. (matériau) | 2.65 | 3390.89 | 8985.859 |
| mt30del010a | U | Prise d'évacuation pour électrodomestique, avec lien mixte mâle en PVC, de 40 mm de diamètre. (matériau) | 1 | 2434.38 | 2434.380 |
| mt36tiq012a | l | Liquide nettoyeur pour collage par adhésif de tubes et accessoires en PVC. (matériau) | 0.133 | 31616.73 | 4205.025 |
| mt36tiq013a | kg | Adhésif pour tubes et accessoires en PVC. (matériau) | 0.066 | 40294.51 | 2659.438 |
| mo008 | h | Compagnon professionnel III/CP2 plombier. (main-d'œuvre) | 3.207 | 4266.11 | 13681.415 |
| mo107 | h | Ouvrier professionnel II/OP plombier. (main-d'œuvre) | 1.604 | 2656.75 | 4261.427 |
| % | % | Frais de chantier des unités d'ouvrage | 2 % | 36227.544 | 724.551 |
|  |  | Coûts directs |  |  | 36952.095 |

Déchets:
- pose: mt36tiq010bc; facteur de déchet 0.08
- pose: mt36tiq012a Liquide nettoyeur pour collage par adhésif de tubes et accessoires en PVC; facteur de déchet 0.0275

## Ressources

**mt36tiq010bc** m Tube multicouche en PVC
Données techniques: Coût énergétique 28.561 MJ; Émission de CO2 2.468 kg; Code CED 17 02 03; Masse de l'élément 0.52 kg; Volume 0.000867 m3
Déchets:
- emballage: re170201 Bois. (composant de déchet); quantité 0.04 kg; Code CED 17 02 01; Masse de l'élément 1 kg; Volume 0.000909 m3
- emballage: re170203 Plastique. (composant de déchet); quantité 0.001 kg; Code CED 17 02 03; Masse de l'élément 1 kg; Volume 0.001667 m3

**mt36tiq012a** l Liquide nettoyeur pour collage par adhésif de tubes et accessoires en PVC
Données techniques: Coût énergétique 3.819 MJ; Émission de CO2 0.202 kg; Code CED 20 01 30; Masse de l'élément 1 kg; Volume 0.001 m3
Déchets:
- emballage: re170203 Plastique; quantité 0.032 kg
