# Détecteur à infrarouge passif

- Propriété du fichier: CYPE Ingenieros S.A.
- Format: FIEBDC-3/2016
- Logiciel: Générateur de prix de la construction. CYPE Ingenieros, S.A.
- Date: 20/09/2024
- Zone géographique: Gabon
- Devise: XAF
- Coûts indirects: 3 %
- Frais généraux: 13 %
- Bénéfice: 6 %
- TVA: 18 %

## T Équipements techniques

### TS Systèmes de sécurité

#### TSV Détecteurs volumétriques

**TSV010** U Détecteur à infrarouge passif.
Détecteur volumétrique infrarouge passif, couverture volumétrique de 12 m/90°, couverture de rideau de 12 m/6°, couverture de longue portée de 20 m/6°, avec détection d'angle zéro, DEL d'essai, mémoire d'alarme, compteur d'impulsions, filtre de lumière blanche et protection anti-ouverture. Comprend les éléments de fixation.
Inclut: Implantation. Fixation au parement. Montage, connexion et contrôle de son bon fonctionnement.
Critère pour le métré: Nombre d'unités prévues, selon documentation graphique du Projet.
Critère pour le mémoire: On mesurera le nombre d'unités réellement exécutées selon les spécifications du Projet.

| Code | U | Désignation | Quantité | Prix | Montant |
|---|---|---|---|---|---|
| mt41ing060a | U | Détecteur volumétrique infrarouge passif, couverture volumétrique de 12 m/90°, couverture de rideau de 12 m/6°, couverture de longue portée de 20 m/6°, avec détection d'angle zéro, DEL d'essai, mémoire d'alarme, compteur d'impulsions, filtre de lumière blanche et protection anti-ouverture. Comprend les éléments de fixation. (matériau) | 1 | 17232.18 | 17232.180 |
| mo006 | h | Compagnon professionnel III/CP2 installateur de réseaux et d'équipements de détection et de sécurité. (main-d'œuvre) | 0.302 | 4266.11 | 1288.365 |
| mo105 | h | Ouvrier professionnel II/OP installateur de réseaux et d'équipements de détection et de sécurité. (main-d'œuvre) | 0.302 | 2656.75 | 802.339 |
| % | % | Frais de chantier des unités d'ouvrage | 2 % | 19322.884 | 386.458 |
|  |  | Coûts directs |  |  | 19709.342 |
