# Multiplexeur

- Propriété du fichier: CYPE Ingenieros S.A.
- Format: FIEBDC-3/2016
- Logiciel: Générateur de prix de la construction. CYPE Ingenieros, S.A.
- Date: 20/09/2024
- Zone géographique: Gabon
- Devise: XAF
- Coûts indirects: 3 %
- Frais généraux: 13 %
- Bénéfice: 6 %
- TVA: 18 %

## T Équipements techniques

### TT Installations de télécommunication

#### TTH Réseaux de câbles de cuivre

**TTH050** U Multiplexeur.
Multiplexeur passif à 1 entrée et 6 sorties, avec connecteurs femelle type RJ-45 de 8 contacts, catégorie 6, couleur blanche et tuyau de connexion de 0,5 m de longueur constitué de câble rigide U/UTP non propagateur de la flamme de 4 couples de cuivre, catégorie 6, avec conducteur unifilaire en cuivre, isolation en polyéthylène et gaine extérieure de PVC LSFH sans halogènes, à faible émission de fumées et de gaz corrosifs et connecteur mâle type RJ-45 de 8 contacts, catégorie 6, aux deux extrémités.
Inclut: Mise en place du multiplexeur. Connexion et contrôle de son bon fonctionnement.
Critère pour le métré: Nombre d'unités prévues, selon documentation graphique du Projet.
Critère pour le mémoire: On mesurera le nombre d'unités réellement exécutées selon les spécifications du Projet.

| Code | U | Désignation | Quantité | Prix | Montant |
|---|---|---|---|---|---|
| mt40mta060a | U | Multiplexeur passif à 1 entrée et 6 sorties, avec connecteurs femelle type RJ-45 de 8 contacts, catégorie 6, couleur blanche. (matériau) | 1 | 16550.06 | 16550.060 |
| mt40mta070b | U | Tuyau de connexion de 0,5 m de longueur constitué de câble rigide U/UTP non propagateur de la flamme de 4 couples de cuivre, catégorie 6, avec conducteur unifilaire en cuivre, isolation en polyéthylène et gaine extérieure de PVC LSFH sans halogènes, à faible émission de fumées et de gaz corrosifs et connecteur mâle type RJ-45 de 8 contacts, catégorie 6, aux deux extrémités, selon EN 50288-6-1. (matériau) | 1 | 5372.95 | 5372.950 |
| mo001 | h | Compagnon professionnel III/CP2 installateur en télécommunications. (main-d'œuvre) | 0.18 | 4266.11 | 767.900 |
| % | % | Frais de chantier des unités d'ouvrage | 2 % | 22690.910 | 453.818 |
|  |  | Coûts directs |  |  | 23144.728 |

Déchets:
- pose: mt40mta070b; facteur de déchet 0.011

## Ressources

**mt40mta060a** U Multiplexeur passif à 1 entrée et 6 sorties
Données techniques: Coût énergétique 0.133 MJ; Émission de CO2 0.210 kg
Déchets:
- emballage: re150101 Emballages en papier et en carton. (composant de déchet); quantité 0.247 kg; Code CED 15 01 01; Masse de l'élément 1 kg; Volume 0.001333 m3

**mt40mta070b** U Tuyau de connexion de 0,5 m de longueur constitué de câble rigide U/UTP non propagateur de la flamme de 4 couples de
Données techniques: Coût énergétique 1.864 MJ; Émission de CO2 0.069 kg; Code CED 17 04 11; Masse de l'élément 0.05 kg; Volume 0.000033 m3
Déchets:
- emballage: re150101 Emballages en papier et en carton; quantité 0.039 kg
