# Répartiteur de fibre optique

- Propriété du fichier: CYPE Ingenieros S.A.
- Format: FIEBDC-3/2016
- Logiciel: Générateur de prix de la construction. CYPE Ingenieros, S.A.
- Date: 09/04/2024
- Zone géographique: Gabon
- Devise: XAF
- Coûts indirects: 3 %
- Frais généraux: 13 %
- Bénéfice: 6 %
- TVA: 18 %

## T Équipements techniques

### TT Installations de télécommunication

#### TTI Réseaux de câbles à fibre optique

**TTI050** U Répartiteur de fibre optique.
Relais PLC monomode à 16 sorties, avec connecteurs type SC/APC simple, pour intervalle de longueur d'onde de 1260 à 1650 nm de 14 dB de pertes d'insertion.
Inclut: Mise en place. Connexion et contrôle de son bon fonctionnement.
Critère pour le métré: Nombre d'unités prévues, selon documentation graphique du Projet.
Critère pour le mémoire: On mesurera le nombre d'unités réellement exécutées selon les spécifications du Projet.

| Code | U | Désignation | Quantité | Prix | Montant |
|---|---|---|---|---|---|
| mt40fod050d | U | Relais PLC monomode à 16 sorties, avec connecteurs type SC/APC simple, pour intervalle de longueur d'onde de 1260 à 1650 nm de 14 dB de pertes d'insertion. (matériau) | 1 | 75976.23 | 75976.230 |
| mo001 | h | Compagnon professionnel III/CP2 installateur en télécommunications. (main-d'œuvre) | 0.12 | 4266.11 | 511.933 |
| mo056 | h | Ouvrier professionnel II/OP installateur en télécommunications. (main-d'œuvre) | 0.12 | 2656.75 | 318.810 |
| % | % | Frais de chantier des unités d'ouvrage | 2 % | 76806.973 | 1536.139 |
|  |  | Coûts directs |  |  | 78343.112 |
