# Câble de fibre optique

- Propriété du fichier: CYPE Ingenieros S.A.
- Format: FIEBDC-3/2016
- Logiciel: Générateur de prix de la construction. CYPE Ingenieros, S.A.
- Date: 20/09/2024
- Zone géographique: Gabon
- Devise: XAF
- Coûts indirects: 3 %
- Frais généraux: 13 %
- Bénéfice: 6 %
- TVA: 18 %

## T Équipements techniques

### TT Installations de télécommunication

#### TTI Réseaux de câbles à fibre optique

**TTI020** m Câble de fibre optique.
Câble diélectrique pour intérieurs, de 2 fibres optiques monomode G657 dans tube central large, réaction au feu classe Dca-s2,d2,a2 selon FR EN 50575, fils en aramide avec un élément de renfort à la traction et enveloppe de matériau thermoplastique ignifuge, sans halogènes de 4,2 mm de diamètre, réaction au feu classe Dca-s2,d2,a2 selon FR EN 50575. Comprend les accessoires et les éléments de fixation.
Inclut: Pose des câbles.
Critère pour le métré: Longueur mesurée selon documentation graphique du Projet.
Critère pour le mémoire: On mesurera la longueur réellement exécutée selon les spécifications du Projet.

| Code | U | Désignation | Quantité | Prix | Montant |
|---|---|---|---|---|---|
| mt40foc010b | m | Câble diélectrique pour intérieurs, de 2 fibres optiques monomode G657 dans tube central large, réaction au feu classe Dca-s2,d2,a2 selon FR EN 50575, fils en aramide avec un élément de renfort à la traction et enveloppe de matériau thermoplastique ignifuge, sans halogènes de 4,2 mm de diamètre, réaction au feu classe Dca-s2,d2,a2 selon FR EN 50575. Selon EN 60794. (matériau) | 1 | 327.09 | 327.090 |
| mo001 | h | Compagnon professionnel III/CP2 installateur en télécommunications. (main-d'œuvre) | 0.06 | 4266.11 | 255.967 |
| mo056 | h | Ouvrier professionnel II/OP installateur en télécommunications. (main-d'œuvre) | 0.06 | 2656.75 | 159.405 |
| % | % | Frais de chantier des unités d'ouvrage | 2 % | 742.462 | 14.849 |
|  |  | Coûts directs |  |  | 757.311 |

Déchets:
- pose: mt40foc010b; facteur de déchet 0.0165294

## Ressources

**mt40foc010b** m Câble diélectrique pour intérieurs
Données techniques: Coût énergétique 1.682 MJ; Émission de CO2 0.137 kg; Code CED 17 04 11; Masse de l'élément 0.017 kg; Volume 0.000011 m3
Déchets:
- emballage: re150101 Emballages en papier et en carton. (composant de déchet); quantité 0.065 kg; Code CED 15 01 01; Masse de l'élément 1 kg; Volume 0.001333 m3
