# Point de distribution de fibre optique

- Propriété du fichier: CYPE Ingenieros S.A.
- Format: FIEBDC-3/2016
- Logiciel: Générateur de prix de la construction. CYPE Ingenieros, S.A.
- Date: 20/09/2024
- Zone géographique: Gabon
- Devise: XAF
- Coûts indirects: 3 %
- Frais généraux: 13 %
- Bénéfice: 6 %
- TVA: 18 %

## T Équipements techniques

### TT Installations de télécommunication

#### TTI Réseaux de câbles à fibre optique

**TTI070** U Point de distribution de fibre optique.
Point de distribution de fibre optique constitué de boîte de ségrégation, en acier galvanisé, de 80x80x30 mm, avec capacité pour fusionner 8 câbles. Comprend les éléments pour le guidage des fibres, la fermeture avec clé, les accessoires et les fixations.
Inclut: Implantation. Mise en place et fixation de la boîte.
Critère pour le métré: Nombre d'unités prévues, selon documentation graphique du Projet.
Critère pour le mémoire: On mesurera le nombre d'unités réellement exécutées selon les spécifications du Projet.

| Code | U | Désignation | Quantité | Prix | Montant |
|---|---|---|---|---|---|
| mt40foa040 | U | Boîte de ségrégation, en acier galvanisé, de 80x80x30 mm, avec capacité pour fusionner 8 câbles, pour installations de fibre optique. Comprend les éléments pour le guidage des fibres, la fermeture avec clé, les accessoires et les fixations. (matériau) | 1 | 43570.03 | 43570.030 |
| mo001 | h | Compagnon professionnel III/CP2 installateur en télécommunications. (main-d'œuvre) | 0.301 | 4266.11 | 1284.099 |
| mo056 | h | Ouvrier professionnel II/OP installateur en télécommunications. (main-d'œuvre) | 0.301 | 2656.75 | 799.682 |
| % | % | Frais de chantier des unités d'ouvrage | 2 % | 45653.811 | 913.076 |
|  |  | Coûts directs |  |  | 46566.887 |

## Ressources

**mt40foa040** U Boîte de ségrégation
Données techniques: Coût énergétique 0.018 MJ; Émission de CO2 0.028 kg
Déchets:
- emballage: re150101 Emballages en papier et en carton. (composant de déchet); quantité 0.033 kg; Code CED 15 01 01; Masse de l'élément 1 kg; Volume 0.001333 m3
