# Canalisation de liaison inférieure

- Propriété du fichier: CYPE Ingenieros S.A.
- Format: FIEBDC-3/2016
- Logiciel: Générateur de prix de la construction. CYPE Ingenieros, S.A.
- Date: 09/04/2024
- Zone géographique: Gabon
- Devise: XAF
- Coûts indirects: 3 %
- Frais généraux: 13 %
- Bénéfice: 6 %
- TVA: 18 %

## T Équipements techniques

### TT Installations de télécommunication

#### TTR Raccordements

**TTR010** m Canalisation de liaison inférieure.
Canalisation de liaison inférieure entre le registre de liaison et le registre de terminaison de réseau, constituée de 2 TBA+STDP de PVC rigide de 32 mm de diamètre, résistance à la compression supérieure à 1250 N, résistance à l'impact 2 joules, avec IP547. Installation en surface. Comprend les accessoires, les éléments de fixation et le fil guide.
Inclut: Implantation du parcours de la canalisation. Mise en place et fixation des tubes. Mise en place du fil guide.
Critère pour le métré: Longueur mesurée en projection horizontale, selon documentation graphique du Projet.
Critère pour le mémoire: On mesurera, en projection horizontale, la longueur réellement exécutée selon les spécifications du Projet.

| Code | U | Désignation | Quantité | Prix | Montant |
|---|---|---|---|---|---|
| mt35aia090bk | m | Tube rigide en PVC, branchable, courbable à chaud, de couleur grise, de 32 mm de diamètre nominal, pour climatisation fixe en surface. Résistance à la compression 1250 N, résistance à l'impact 2 joules, température de travail -5°C jusqu'à 60°C, avec degré de protection IP547 selon NF EN 60529, propriétés électriques: isolant, non propagateur de la flamme. Selon NF EN 61386-1 et NF EN 61386-22. Comprend les colliers, les éléments de fixation et les accessoires (courbes, manchons, tés, coudes et courbes flexibles). (matériau) | 2 | 2994.88 | 5989.760 |
| mt40iva030 | m | Fil guide de polypropylène de 3 mm de diamètre. (matériau) | 2.4 | 146.61 | 351.864 |
| mo001 | h | Compagnon professionnel III/CP2 installateur en télécommunications. (main-d'œuvre) | 0.114 | 4266.11 | 486.337 |
| mo056 | h | Ouvrier professionnel II/OP installateur en télécommunications. (main-d'œuvre) | 0.121 | 2656.75 | 321.467 |
| % | % | Frais de chantier des unités d'ouvrage | 2 % | 7149.428 | 142.989 |
|  |  | Coûts directs |  |  | 7292.417 |

Déchets:
- pose: mt35aia090bk; facteur de déchet 0.0275
- pose: mt40iva030 Fil guide de polypropylène de 3 mm de diamètre; facteur de déchet 0.0165625

## Ressources

**mt35aia090bk** m Tube rigide en PVC
Données techniques: Coût énergétique 36.814 MJ; Émission de CO2 1.828 kg; Code CED 17 02 03; Masse de l'élément 0.38 kg; Volume 0.000633 m3

**mt40iva030** m Fil guide de polypropylène de 3 mm de diamètre
Données techniques: Coût énergétique 0.630 MJ; Émission de CO2 0.074 kg; Code CED 17 04 11; Masse de l'élément 0.0064 kg; Volume 0.000004 m3
Déchets:
- emballage: re150101 Emballages en papier et en carton. (composant de déchet); quantité 0.065 kg; Code CED 15 01 01; Masse de l'élément 1 kg; Volume 0.001333 m3
