# Canalisation de liaison supérieure

- Propriété du fichier: CYPE Ingenieros S.A.
- Format: FIEBDC-3/2016
- Logiciel: Générateur de prix de la construction. CYPE Ingenieros, S.A.
- Date: 09/04/2024
- Zone géographique: Gabon
- Devise: XAF
- Coûts indirects: 3 %
- Frais généraux: 13 %
- Bénéfice: 6 %
- TVA: 18 %

## T Équipements techniques

### TT Installations de télécommunication

#### TTX Réseaux de câbles co-axiaux

**TTX010** m Canalisation de liaison supérieure.
Canalisation de liaison supérieure entre le point d'entrée générale supérieur du bâtiment et le RITS, RITU ou RITM, pour bâtiment collectif, constituée de goulotte avec 2 espaces indépendants de PVC rigide de 60x190 mm. Installation en surface. Comprend les accessoires et les cloisons séparatrices.
Inclut: Implantation du parcours de la canalisation. Mise en place et fixation de la goulotte.
Critère pour le métré: Longueur mesurée selon documentation graphique du Projet.
Critère pour le mémoire: On mesurera la longueur réellement exécutée selon les spécifications du Projet.

| Code | U | Désignation | Quantité | Prix | Montant |
|---|---|---|---|---|---|
| mt35ait040am | m | Goulotte de PVC rigide, de 60x190 mm, pour abriter des câbles électriques, y compris les accessoires. Selon NF EN 50085-1, avec degré de protection IP4X selon NF EN 60529. (matériau) | 1 | 33840.51 | 33840.510 |
| mt35ait050c | m | Cloison séparatrice, en PVC rigide, de 53 mm de hauteur. (matériau) | 2 | 3173.75 | 6347.500 |
| mo001 | h | Compagnon professionnel III/CP2 installateur en télécommunications. (main-d'œuvre) | 0.073 | 4266.11 | 311.426 |
| mo056 | h | Ouvrier professionnel II/OP installateur en télécommunications. (main-d'œuvre) | 0.073 | 2656.75 | 193.943 |
| % | % | Frais de chantier des unités d'ouvrage | 2 % | 40693.379 | 813.868 |
|  |  | Coûts directs |  |  | 41507.247 |
