# Registre de liaison supérieure

- Propriété du fichier: CYPE Ingenieros S.A.
- Format: FIEBDC-3/2016
- Logiciel: Générateur de prix de la construction. CYPE Ingenieros, S.A.
- Date: 09/04/2024
- Zone géographique: Gabon
- Devise: XAF
- Coûts indirects: 3 %
- Frais généraux: 13 %
- Bénéfice: 6 %
- TVA: 18 %

## T Équipements techniques

### TT Installations de télécommunication

#### TTX Réseaux de câbles co-axiaux

**TTX020** U Registre de liaison supérieure.
Registre de liaison supérieure pour passage et distribution d'installations d'ICT, constitué d'une armoire avec corps et porte en polyester renforcé de fibre de verre de 450x450x120 mm. Installation en surface. Comprend la fermeture avec clé, les accessoires, les pièces spéciales et les fixations.
Inclut: Implantation. Mise en place et fixation de l'armoire.
Critère pour le métré: Nombre d'unités prévues, selon documentation graphique du Projet.
Critère pour le mémoire: On mesurera le nombre d'unités réellement exécutées selon les spécifications du Projet.

| Code | U | Désignation | Quantité | Prix | Montant |
|---|---|---|---|---|---|
| mt40ire020e | U | Registre de liaison supérieure pour passage et distribution d'installations d'ICT, constitué d'une armoire avec corps et porte en polyester renforcé de fibre de verre de 450x450x120 mm, à monter en surface. Comprend la fermeture avec clé, les accessoires, les pièces spéciales et les fixations. (matériau) | 1 | 61715.58 | 61715.580 |
| mo056 | h | Ouvrier professionnel II/OP installateur en télécommunications. (main-d'œuvre) | 0.519 | 2656.75 | 1378.853 |
| % | % | Frais de chantier des unités d'ouvrage | 2 % | 63094.433 | 1261.889 |
|  |  | Coûts directs |  |  | 64356.322 |

## Ressources

**mt40ire020e** U Registre de liaison supérieure pour passage et distribution d'installations d'ICT
Données techniques: Coût énergétique 0.019 MJ; Émission de CO2 0.031 kg
Déchets:
- emballage: re150101 Emballages en papier et en carton. (composant de déchet); quantité 0.036 kg; Code CED 15 01 01; Masse de l'élément 1 kg; Volume 0.001333 m3
