# Amplificateur de ligne

- Propriété du fichier: CYPE Ingenieros S.A.
- Format: FIEBDC-3/2016
- Logiciel: Générateur de prix de la construction. CYPE Ingenieros, S.A.
- Date: 09/04/2024
- Zone géographique: Gabon
- Devise: XAF
- Coûts indirects: 3 %
- Frais généraux: 13 %
- Bénéfice: 6 %
- TVA: 18 %

## T Équipements techniques

### TT Installations de télécommunication

#### TTX Réseaux de câbles co-axiaux

**TTX120** U Amplificateur de ligne.
Amplificateur de 5-862 MHz avec voie de retour active, de 220x150x55 mm, voie directe de 86-862 MHz, de 35 dB de gain et 124 dBµV de tension maximale de sortie, et voie de retour de 5-66 MHz, de 25,5 dB de gain et 115 dBµV de tension maximale de sortie.
Inclut: Mise en place de l'amplificateur. Connexion et contrôle de son bon fonctionnement.
Critère pour le métré: Nombre d'unités prévues, selon documentation graphique du Projet.
Critère pour le mémoire: On mesurera le nombre d'unités réellement exécutées selon les spécifications du Projet.

| Code | U | Désignation | Quantité | Prix | Montant |
|---|---|---|---|---|---|
| mt40eca210a | U | Amplificateur de 5-862 MHz avec voie de retour active, de 220x150x55 mm, voie directe de 86-862 MHz, de 35 dB de gain et 124 dBµV de tension maximale de sortie, et voie de retour de 5-66 MHz, de 25,5 dB de gain et 115 dBµV de tension maximale de sortie, avec ajustement continu de gain et de pente, et connecteurs type "F". (matériau) | 1 | 326257.75 | 326257.750 |
| mo001 | h | Compagnon professionnel III/CP2 installateur en télécommunications. (main-d'œuvre) | 0.241 | 4266.11 | 1028.133 |
| mo056 | h | Ouvrier professionnel II/OP installateur en télécommunications. (main-d'œuvre) | 0.241 | 2656.75 | 640.277 |
| % | % | Frais de chantier des unités d'ouvrage | 2 % | 327926.160 | 6558.523 |
|  |  | Coûts directs |  |  | 334484.683 |

## Ressources

**mt40eca210a** U Amplificateur de 5-862 MHz avec voie de retour active
Données techniques: Coût énergétique 0.159 MJ; Émission de CO2 0.250 kg
Déchets:
- emballage: re150101 Emballages en papier et en carton. (composant de déchet); quantité 0.294 kg; Code CED 15 01 01; Masse de l'élément 1 kg; Volume 0.001333 m3
