# Câble coaxial

- Propriété du fichier: CYPE Ingenieros S.A.
- Format: FIEBDC-3/2016
- Logiciel: Générateur de prix de la construction. CYPE Ingenieros, S.A.
- Date: 09/04/2024
- Zone géographique: Gabon
- Devise: XAF
- Coûts indirects: 3 %
- Frais généraux: 13 %
- Bénéfice: 6 %
- TVA: 18 %

## T Équipements techniques

### TT Installations de télécommunication

#### TTX Réseaux de câbles co-axiaux

**TTX130** m Câble coaxial.
Câble coaxial RG-11, de 75 Ohm d'impédance caractéristique moyenne, réaction au feu classe Eca, avec conducteur central de cuivre de 1,7 mm de diamètre, diélectrique de polyéthylène expansé, blindage de bande en cuivre, maille de fils tressés de cuivre et enveloppe extérieure de PVC de 10,4 mm de diamètre de couleur blanche. Comprend les accessoires et les éléments de fixation.
Inclut: Pose des câbles.
Critère pour le métré: Longueur mesurée selon documentation graphique du Projet.
Critère pour le mémoire: On mesurera la longueur réellement exécutée selon les spécifications du Projet.

| Code | U | Désignation | Quantité | Prix | Montant |
|---|---|---|---|---|---|
| mt40cfr010ie | m | Câble coaxial RG-11, de 75 Ohm d'impédance caractéristique moyenne, réaction au feu classe Eca selon FR EN 50575, avec conducteur central de cuivre de 1,7 mm de diamètre, diélectrique de polyéthylène expansé, blindage de bande en cuivre, maille de fils tressés de cuivre et enveloppe extérieure de PVC de 10,4 mm de diamètre de couleur blanche. (matériau) | 1 | 2484.58 | 2484.580 |
| mo001 | h | Compagnon professionnel III/CP2 installateur en télécommunications. (main-d'œuvre) | 0.018 | 4266.11 | 76.790 |
| mo056 | h | Ouvrier professionnel II/OP installateur en télécommunications. (main-d'œuvre) | 0.018 | 2656.75 | 47.822 |
| % | % | Frais de chantier des unités d'ouvrage | 2 % | 2609.192 | 52.184 |
|  |  | Coûts directs |  |  | 2661.376 |

Déchets:
- pose: mt40cfr010ie; facteur de déchet 0.0140818

## Ressources

**mt40cfr010ie** m Câble coaxial RG-11
Données techniques: Coût énergétique 4.093 MJ; Émission de CO2 0.138 kg; Code CED 17 04 11; Masse de l'élément 0.11 kg; Volume 0.000073 m3
Déchets:
- emballage: re150101 Emballages en papier et en carton. (composant de déchet); quantité 0.071 kg; Code CED 15 01 01; Masse de l'élément 1 kg; Volume 0.001333 m3
