# Prise d'utilisateur

- Propriété du fichier: CYPE Ingenieros S.A.
- Format: FIEBDC-3/2016
- Logiciel: Générateur de prix de la construction. CYPE Ingenieros, S.A.
- Date: 09/04/2024
- Zone géographique: Gabon
- Devise: XAF
- Coûts indirects: 3 %
- Frais généraux: 13 %
- Bénéfice: 6 %
- TVA: 18 %

## T Équipements techniques

### TT Installations de télécommunication

#### TTX Réseaux de câbles co-axiaux

**TTX180** U Prise d'utilisateur.
Prise séparatrice triple, TV-R-SAT, de 5-2400 MHz, cadre et enjoliveur.
Inclut: Montage, connexion et contrôle de son bon fonctionnement.
Critère pour le métré: Nombre d'unités prévues, selon documentation graphique du Projet.
Critère pour le mémoire: On mesurera le nombre d'unités réellement exécutées selon les spécifications du Projet.

| Code | U | Désignation | Quantité | Prix | Montant |
|---|---|---|---|---|---|
| mt40dpt050g | U | Prise séparatrice triple, TV-R-SAT, de 5-2400 MHz, cadre et enjoliveur. (matériau) | 1 | 9636.38 | 9636.380 |
| mo001 | h | Compagnon professionnel III/CP2 installateur en télécommunications. (main-d'œuvre) | 0.301 | 4266.11 | 1284.099 |
| % | % | Frais de chantier des unités d'ouvrage | 2 % | 10920.479 | 218.410 |
|  |  | Coûts directs |  |  | 11138.889 |

## Ressources

**mt40dpt050g** U Prise séparatrice triple, TV-R-SAT, de 5-2400 MHz, cadre et enjoliveur
Données techniques: Coût énergétique 6.571 MJ; Émission de CO2 0.353 kg
Déchets:
- emballage: re150101 Emballages en papier et en carton. (composant de déchet); quantité 0.032 kg; Code CED 15 01 01; Masse de l'élément 1 kg; Volume 0.001333 m3
