# Ventilateur centrifuge en ligne

- Propriété du fichier: CYPE Ingenieros S.A.
- Format: FIEBDC-3/2016
- Logiciel: Générateur de prix de la construction. CYPE Ingenieros, S.A.
- Date: 20/09/2024
- Zone géographique: Gabon
- Devise: XAF
- Coûts indirects: 3 %
- Frais généraux: 13 %
- Bénéfice: 6 %
- TVA: 18 %

## T Équipements techniques

### TV Climatisation et ventilation

#### TVA Distribution d'air

**TVA060** U Ventilateur centrifuge en ligne.
Ventilateur centrifuge à profil bas, avec moteur pour alimentation monophasée à 230 V et 50 Hz de fréquence, avec protection thermique, isolation classe F, degré de protection IP55 et boîte à bornes ignifuge, de 1130 tr/min, puissance absorbée 520 W, débit maximum de 1670 m³/h, dimensions 520x270 mm et 535 mm de long et niveau de pression sonore de 65 dBA.
Inclut: Implantation. Mise en place et fixation. Connexion et contrôle de son bon fonctionnement.
Critère pour le métré: Nombre d'unités prévues, selon documentation graphique du Projet.
Critère pour le mémoire: On mesurera le nombre d'unités réellement exécutées selon les spécifications du Projet.

| Code | U | Désignation | Quantité | Prix | Montant |
|---|---|---|---|---|---|
| mt42vsp010b | U | Ventilateur centrifuge à profil bas, avec moteur pour alimentation monophasée à 230 V et 50 Hz de fréquence, avec protection thermique, isolation classe F, degré de protection IP55 et boîte à bornes ignifuge, de 1130 tr/min, puissance absorbée 520 W, débit maximum de 1670 m³/h, dimensions 520x270 mm et 535 mm de long et niveau de pression sonore de 65 dBA. (matériau) | 1 | 680117.18 | 680117.180 |
| mo011 | h | Compagnon professionnel III/CP2 monteur. (main-d'œuvre) | 5.451 | 4266.11 | 23254.566 |
| mo080 | h | Ouvrier professionnel II/OP monteur. (main-d'œuvre) | 5.451 | 2661.82 | 14509.581 |
| % | % | Frais de chantier des unités d'ouvrage | 2 % | 717881.327 | 14357.627 |
|  |  | Coûts directs |  |  | 732238.954 |

## Ressources

**mt42vsp010b** U Ventilateur centrifuge à profil bas
Données techniques: Coût énergétique 286.079 MJ; Émission de CO2 21.940 kg
Déchets:
- emballage: re150101 Emballages en papier et en carton. (composant de déchet); quantité 1.584 kg; Code CED 15 01 01; Masse de l'élément 1 kg; Volume 0.001333 m3
