# Conduit extensible pour climatiseur évaporatif

- Propriété du fichier: CYPE Ingenieros S.A.
- Format: FIEBDC-3/2016
- Logiciel: Générateur de prix de la construction. CYPE Ingenieros, S.A.
- Date: 20/09/2024
- Zone géographique: Gabon
- Devise: XAF
- Coûts indirects: 3 %
- Frais généraux: 13 %
- Bénéfice: 6 %
- TVA: 18 %

## T Équipements techniques

### TV Climatisation et ventilation

#### TVF Bioclimatisation

**TVF030** U Conduit extensible pour climatiseur évaporatif.
Conduit de distribution d'air pour climatiseur évaporatif, avec tronçon extensible allant jusqu'à 5 m de longueur, constitué de diffuseur conique de 900 mm de diamètre avec couvercle, tube extensible de 610 mm de diamètre, raccord trémie de 660x660 mm, conduit rectangulaire de 660x660 mm et 750 mm de longueur et corde support. Comprend les accessoires de montage et les éléments de fixation. Totalement monté.
Inclut: Implantation. Mise en place et fixation.
Critère pour le métré: Nombre d'unités prévues, selon documentation graphique du Projet.
Critère pour le mémoire: On mesurera le nombre d'unités réellement exécutées selon les spécifications du Projet.

| Code | U | Désignation | Quantité | Prix | Montant |
|---|---|---|---|---|---|
| mt42ter050a | U | Conduit de distribution d'air pour climatiseur évaporatif, avec tronçon extensible allant jusqu'à 5 m de longueur, constitué de diffuseur conique de 900 mm de diamètre avec couvercle, tube extensible de 610 mm de diamètre, raccord trémie de 660x660 mm, conduit rectangulaire de 660x660 mm et 750 mm de longueur et corde support. (matériau) | 1 | 802190.45 | 802190.450 |
| mo005 | h | Compagnon professionnel III/CP2 installateur de climatisation. (main-d'œuvre) | 1.804 | 4266.11 | 7696.062 |
| mo104 | h | Ouvrier professionnel II/OP installateur de climatisation. (main-d'œuvre) | 1.804 | 2656.75 | 4792.777 |
| % | % | Frais de chantier des unités d'ouvrage | 2 % | 814679.289 | 16293.586 |
|  |  | Coûts directs |  |  | 830972.875 |

## Ressources

**mt42ter050a** U Conduit de distribution d'air pour climatiseur évaporatif
Données techniques: Coût énergétique 559.796 MJ; Émission de CO2 41.273 kg
Déchets:
- emballage: re150101 Emballages en papier et en carton. (composant de déchet); quantité 0.086 kg; Code CED 15 01 01; Masse de l'élément 1 kg; Volume 0.001333 m3
