# Contrôleur WCB

- Propriété du fichier: CYPE Ingenieros S.A.
- Format: FIEBDC-3/2016
- Logiciel: Générateur de prix de la construction. CYPE Ingenieros, S.A.
- Date: 20/09/2024
- Zone géographique: Gabon
- Devise: XAF
- Coûts indirects: 3 %
- Frais généraux: 13 %
- Bénéfice: 6 %
- TVA: 18 %

## T Équipements techniques

### TV Climatisation et ventilation

#### TVL Système Mitsubishi Electric à débit de réfrigérant variable

**TVL170** U Contrôleur WCB.
Contrôleur WCB, pour service d'E.C.S., chauffage et refroidissement, avec débit variable de réfrigérant, pour gaz R-410A, pour connexion d'unité extérieure avec récupération de chaleur, système à deux tubes, de la série PURY-P200?350/PURY-EP200?300/PQRY-P200?300, avec une sortie exclusive pour unités intérieures pour service d'E.C.S., chauffage et refroidissement de la série PWFY et une sortie mixte pour ces mêmes unités intérieures ou bien pour ventilo-convecteurs, gamme Ecodan pour City Multi, modèle CMB-PW202V-J "MITSUBISHI ELECTRIC", alimentation monophasée à 230 V, poids 20 kg, dimensions 648x432x284 mm.
Critère d'évaluation économique: Le prix ne comprend ni la canalisation ni le câblage électrique d'alimentation.
Inclut: Implantation. Mise en place et fixation. Connexion aux lignes frigorifiques. Connexion au réseau de conduite d'eau. Connexion au réseau électrique. Connexion au réseau de tout à l'égout.
Critère pour le métré: Nombre d'unités prévues, selon documentation graphique du Projet.
Critère pour le mémoire: On mesurera le nombre d'unités réellement exécutées selon les spécifications du Projet.

| Code | U | Désignation | Quantité | Prix | Montant |
|---|---|---|---|---|---|
| mt42mee612a | U | Contrôleur WCB, pour service d'E.C.S., chauffage et refroidissement, avec débit variable de réfrigérant, pour gaz R-410A, pour connexion d'unité extérieure avec récupération de chaleur, système à deux tubes, de la série PURY-P200?350/PURY-EP200?300/PQRY-P200?300, avec une sortie exclusive pour unités intérieures pour service d'E.C.S., chauffage et refroidissement de la série PWFY et une sortie mixte pour ces mêmes unités intérieures ou bien pour ventilo-convecteurs, gamme Ecodan pour City Multi, modèle CMB-PW202V-J "MITSUBISHI ELECTRIC", alimentation monophasée à 230 V, poids 20 kg, dimensions 648x432x284 mm. (matériau) | 1 | 2587293.82 | 2587293.820 |
| mo005 | h | Compagnon professionnel III/CP2 installateur de climatisation. (main-d'œuvre) | 0.601 | 4266.11 | 2563.932 |
| mo104 | h | Ouvrier professionnel II/OP installateur de climatisation. (main-d'œuvre) | 0.601 | 2656.75 | 1596.707 |
| % | % | Frais de chantier des unités d'ouvrage | 2 % | 2591454.459 | 51829.089 |
|  |  | Coûts directs |  |  | 2643283.548 |

## Ressources

**mt42mee612a** U Contrôleur WCB, pour service d'E.C.S
Données techniques: Coût énergétique 950.418 MJ; Émission de CO2 52.115 kg
Déchets:
- emballage: re150101 Emballages en papier et en carton. (composant de déchet); quantité 2.39 kg; Code CED 15 01 01; Masse de l'élément 1 kg; Volume 0.001333 m3
- emballage: re170201 Bois. (composant de déchet); quantité 0.632 kg; Code CED 17 02 01; Masse de l'élément 1 kg; Volume 0.000909 m3
