# Système de contrôle centralisé UNO

- Propriété du fichier: CYPE Ingenieros S.A.
- Format: FIEBDC-3/2016
- Logiciel: Générateur de prix de la construction. CYPE Ingenieros, S.A.
- Date: 09/04/2024
- Zone géographique: Gabon
- Devise: XAF
- Coûts indirects: 3 %
- Frais généraux: 13 %
- Bénéfice: 6 %
- TVA: 18 %

## T Équipements techniques

### TV Climatisation et ventilation

#### TVZ Système multizone Airzone

**TVZ070** U Système de contrôle centralisé UNO.
Système de contrôle d'une zone dans une installation de climatisation, Pack UNO AZUN6PCMVATHCB "AIRZONE", constitué d'une centrale de système UNO AZUN6CCMVAC pour le contrôle d'un registre motorisé ou d'une électrovanne, avec connexion par câble, entrée pour détection de fenêtre ouverte, entrée pour détection de présence et sortie d'alimentation pour élément motorisé, un thermostat Think AZUN6THINKRB pour contrôle de la température de consigne, avec lecture de température ambiante et humaine relative, écran de teinte électronique de 2,7" avec boutons tactiles capacitifs, en acier y verre, connexion par câble, montage en surface, couleur blanche, câble électrique AZX6CABLEBUS10 de 10 m de longueur, avec conducteur en cuivre électrolytique recuit sans étamage, de 2x0,5+2x0,22 mm² de section et isolation de PVC/A.
Inclut: Implantation. Mise en place et fixation de la centrale du système. Mise en place et fixation des accessoires. Pose et fixation du tube de protection du câblage. Pose du câblage. Connexion électrique.
Critère pour le métré: Nombre d'unités prévues, selon documentation graphique du Projet.
Critère pour le mémoire: On mesurera le nombre d'unités réellement exécutées selon les spécifications du Projet.

| Code | U | Désignation | Quantité | Prix | Montant |
|---|---|---|---|---|---|
| mt42air405a | U | Système de contrôle d'une zone dans une installation de climatisation, Pack UNO AZUN6PCMVATHCB "AIRZONE", constitué d'une centrale de système UNO AZUN6CCMVAC pour le contrôle d'un registre motorisé ou d'une électrovanne, avec connexion par câble, entrée pour détection de fenêtre ouverte, entrée pour détection de présence et sortie d'alimentation pour élément motorisé, un thermostat Think AZUN6THINKRB pour contrôle de la température de consigne, avec lecture de température ambiante et humaine relative, écran de teinte électronique de 2,7" avec boutons tactiles capacitifs, en acier y verre, connexion par câble, montage en surface, couleur blanche, câble électrique AZX6CABLEBUS10 de 10 m de longueur, avec conducteur en cuivre électrolytique recuit sans étamage, de 2x0,5+2x0,22 mm² de section et isolation de PVC/A. (matériau) | 1 | 139713.87 | 139713.870 |
| mo005 | h | Compagnon professionnel III/CP2 installateur de climatisation. (main-d'œuvre) | 0.242 | 4266.11 | 1032.399 |
| mo104 | h | Ouvrier professionnel II/OP installateur de climatisation. (main-d'œuvre) | 0.194 | 2656.75 | 515.410 |
| % | % | Frais de chantier des unités d'ouvrage | 2 % | 141261.679 | 2825.234 |
|  |  | Coûts directs |  |  | 144086.913 |

## Ressources

**mt42air405a** U Système de contrôle d'une zone dans une installation de climatisation
Données techniques: Coût énergétique 8.045 MJ; Émission de CO2 0.535 kg
Déchets:
- emballage: re150101 Emballages en papier et en carton. (composant de déchet); quantité 0.164 kg; Code CED 15 01 01; Masse de l'élément 1 kg; Volume 0.001333 m3
- emballage: re170203 Plastique. (composant de déchet); quantité 0.082 kg; Code CED 17 02 03; Masse de l'élément 1 kg; Volume 0.001667 m3
