# Imperméabilisation sous revêtement dans les locaux humides, avec des membranes en polyoléfines

- Propriété du fichier: CYPE INGENIEROS, S.A.
- Format: FIEBDC-3/2002
- Zone géographique: Gabon
- Devise: XAF
- Coûts indirects: 3.00 %
- Frais généraux: 13.00 %
- Bénéfice: 6.00 %
- TVA: 18.00 %

## F Aménagements et finitions

### FH Étanchéité

#### FHH Locaux humides

**FHH010** m² Imperméabilisation sous revêtement dans les locaux humides, avec des membranes en polyoléfines.
Imperméabilisation sous revêtement céramique ou en pierre, sur les parements verticaux et horizontaux de locaux humides, avec membrane d'étanchéité souple type EVAC, Dry50 30 "REVESTECH", composée d'une double feuille de polyoléfine thermoplastique avec acétate de vinyle éthylène, avec les deux faces revêtues de fibres de polyester non tissées, de 0,52 mm d'épaisseur et 335 g/m², fixée au support avec du mortier-colle amélioré, C2 TE S1, selon NF EN 12004, déformable, avec résistance au glissement et temps ouvert allongé, couleur grise, à base de ciment, granulats de granulométrie fine, résines synthétiques et additifs spéciaux. Comprend les compléments de renfort dans le traitement des points singuliers via l'utilisation de pièces spéciales "REVESTECH" pour la résolution de coins intérieurs Dry Cornerin, la résolution des liaisons avec la bande Dry Banda 13x30, la résolution des rencontres avec les parements et le scellement des joints avec Seal Plus.
Critère d'évaluation économique: Le prix ne comprend pas le revêtement.
Inclut: Découpe et préparation des membranes en polyoléfines. Extension du mortier-colle. Mise en place de l'imperméabilisation. Réalisation des renforts aux points singuliers. Résolution des assemblages. Scellement des joints élastiques.
Critère pour le métré: Surface mesurée selon documentation graphique du Projet.
Critère pour le mémoire: On mesurera la surface réellement exécutée selon les spécifications du Projet.

| Code | U | Désignation | Quantité | Prix | Montant |
|---|---|---|---|---|---|
| mt09mcm060a | kg | Mortier-colle amélioré, C2 TE S1, selon NF EN 12004, déformable, avec résistance au glissement et temps ouvert allongé, couleur grise, à base de ciment, granulats de granulométrie fine, résines synthétiques et additifs spéciaux, avec propriétés thixotropiques et à durcissement sans retrait. (matériau) | 2.000 | 613.11 | 1226.22 |
| mt15rev011F | m² | Membrane d'étanchéité souple type EVAC, Dry50 30 "REVESTECH", composée d'une double feuille de polyoléfine thermoplastique avec acétate de vinyle éthylène, avec les deux faces revêtues de fibres de polyester non tissées, de 0,52 mm d'épaisseur et 335 g/m², fournie en rouleaux de 1,2 m de largeur et 30 m de longueur, selon NF EN 13956. (matériau) | 1.050 | 11651.45 | 12234.02 |
| mt15rev170c | kg | Adhésif à base de polyuréthane, Seal Plus "REVESTECH", couleur marron, pour le scellement des joints. (matériau) | 0.012 | 16701.45 | 200.42 |
| mt15rev058B | m | Bande de renfort pour membrane d'étanchéité souple type EVAC, Dry Banda 13x30 "REVESTECH", de 127 mm de largeur, composée d'une double feuille de polyoléfine thermoplastique avec acétate de vinyle éthylène, avec les deux faces revêtues de fibres de polyester non tissées, de 0,52 mm d'épaisseur et 335 g/m². (matériau) | 0.300 | 3018.51 | 905.55 |
| mt15rev065b | U | Complément pour renfort des points singuliers dans les traitements imperméabilisants via pièces pour la résolution de coins intérieurs, Dry Cornerin "REVESTECH". (matériau) | 0.020 | 7076.25 | 141.53 |
| mt15sja025a | U | Cartouche de silicone acétique monocomposante, antimoisissure, couleur blanche, de 310 ml. (matériau) | 0.100 | 6374.57 | 637.46 |
| mo029 | h | Compagnon professionnel III/CP2 poseur de membranes d'étanchéité. (main-d'œuvre) | 0.152 | 4151.67 | 631.05 |
| mo067 | h | Ouvrier professionnel II/OP poseur de membranes d'étanchéité. (main-d'œuvre) | 0.152 | 2661.82 | 404.60 |
| % | % | Frais de chantier des unités d'ouvrage | 2 % | 16380.85 | 327.62 |
|  |  | Coûts directs |  |  | 16708.47 |
