# Lavabo mural, en porcelaine sanitaire, "ROCA"

- Propriété du fichier: CYPE INGENIEROS, S.A.
- Format: FIEBDC-3/2002
- Zone géographique: Gabon
- Devise: XAF
- Coûts indirects: 3.00 %
- Frais généraux: 13.00 %
- Bénéfice: 6.00 %
- TVA: 18.00 %

## T Équipements techniques

### TB Équipements sanitaires

#### TBL Lavabos

**TBL150** U Lavabo mural, en porcelaine sanitaire, "ROCA".
Lavabo en porcelaine sanitaire, mural, modèle Diverta "ROCA", couleur Blanco, de 750x440 mm, équipé avec mitigeur sur plan pour lavabo, avec cartouche céramique et limiteur de débit à 6 l/min, finition chromé, modèle Thesis, et évacuation, finition chromée. Comprend le jeu de fixation et le silicone pour le scellement des joints.
Inclut: Implantation. Mise en place et fixation de l'appareil. Montage de la bonde. Connexion au réseau d'évacuation. Montage de la robinetterie. Connexion aux réseaux d'eau froide et chaude. Contrôle de son bon fonctionnement. Scellement des joints.
Critère pour le métré: Nombre d'unités prévues, selon documentation graphique du Projet.
Critère pour le mémoire: On mesurera le nombre d'unités réellement mises en place selon les spécifications du Projet.

| Code | U | Désignation | Quantité | Prix | Montant |
|---|---|---|---|---|---|
| mt30lpr060a | U | Lavabo en porcelaine sanitaire, mural, modèle Diverta "ROCA", couleur Blanco, de 750x440 mm, avec jeu de fixation. (matériau) | 1.000 | 277702.87 | 277702.87 |
| mt31gmo101a | U | Mitigeur sur plan pour lavabo, avec cartouche céramique et limiteur de débit à 6 l/min, finition chromé, modèle Thesis "ROCA", avec chaînette rétractable et flexibles d'alimentation, selon NF EN 200. (matériau) | 1.000 | 223369.70 | 223369.70 |
| mt36www005d | U | Accouplement à la paroi accoudé au plafond, ABS, série B, finition chromée, pour l'évacuation des eaux usées (à basse et haute température) à l'intérieur des bâtiments, lien mixte de 1 1/4"x40 mm de diamètre, selon NF EN 1329-1, avec vanne d'écoulement. (matériau) | 1.000 | 48378.17 | 48378.17 |
| mt30lla010 | U | Vanne de régulation de 1/2", pour lavabo ou bidet, finition chromée. (matériau) | 2.000 | 17524.60 | 35049.20 |
| mt30www005 | U | Cartouche de 300 ml de silicone acide monocomposant, fongicide, pour le scellement des joints en milieux humides. (matériau) | 0.012 | 6468.23 | 77.62 |
| op00tal010 |  | Perceuse. | 1.000 | 0.00 | 0.00 |
| op00mar010 |  | Marteau. | 1.000 | 0.00 | 0.00 |
| op00ato010 |  | Tournevis. | 1.000 | 0.00 | 0.00 |
| mo008 | h | Compagnon professionnel III/CP2 plombier. (main-d'œuvre) | 1.586 | 4266.11 | 6766.05 |
| % | % | Frais de chantier des unités d'ouvrage | 2 % | 591343.61 | 11826.87 |
|  |  | Coûts directs |  |  | 603170.48 |
