# Imperméabilisation sous revêtement dans les locaux humides, avec des membranes en polyoléfines

- Propriété du fichier: CYPE INGENIEROS, S.A.
- Format: FIEBDC-3/2002
- Zone géographique: Gabon
- Devise: XAF
- Coûts indirects: 3.00 %
- Frais généraux: 13.00 %
- Bénéfice: 6.00 %
- TVA: 18.00 %

## F Aménagements et finitions

### FH Étanchéité

#### FHH Locaux humides

**FHH010** m² Imperméabilisation sous revêtement dans les locaux humides, avec des membranes en polyoléfines.
Imperméabilisation sous revêtement céramique ou en pierre, sur les parements verticaux et horizontaux de locaux humides, avec membrane d'étanchéité souple en polyéthylène, avec les deux faces revêtues de géotextile non tissé, Schlüter-KERDI 200 "SCHLÜTER-SYSTEMS", de 0,2 mm d'épaisseur, fixée au support avec du mortier-colle de prise normale, C1, couleur grise. Comprend adhésif bicomposant, Schlüter-KERDI-COLL-L "SCHLÜTER-SYSTEMS", bande de renfort Schlüter-KERDI-KEBA 100/125, bande périmétrique Schlüter-KERDI-KEBA 100/125, mastic adhésif élastique monocomposant, Schlüter-KERDI-FIX "SCHLÜTER-SYSTEMS" et les compléments de renfort dans le traitement des points singuliers via l'utilisation de pièces spéciales "SCHLÜTER-SYSTEMS" pour la résolution de 2 rencontres avec les tuyaux passants Schlüter-KERDI-KM.
Critère d'évaluation économique: Le prix ne comprend pas le revêtement.
Inclut: Découpe et préparation des membranes en polyoléfines. Extension du mortier-colle. Mise en place de l'imperméabilisation. Réalisation des renforts aux points singuliers. Résolution des assemblages. Scellement des joints élastiques.
Critère pour le métré: Surface mesurée selon documentation graphique du Projet.
Critère pour le mémoire: On mesurera la surface réellement exécutée selon les spécifications du Projet.

| Code | U | Désignation | Quantité | Prix | Montant |
|---|---|---|---|---|---|
| mt09mcr021g | kg | Mortier-colle de prise normale, C1, selon NF EN 12004, couleur grise. (matériau) | 2.000 | 258.74 | 517.48 |
| mt15res010a | m² | Membrane d'étanchéité souple en polyéthylène, avec les deux faces revêtues de géotextile non tissé, Schlüter-KERDI 200 "SCHLÜTER-SYSTEMS", de 0,2 mm d'épaisseur. (matériau) | 1.050 | 16955.40 | 17803.17 |
| mt15res060d | kg | Adhésif bicomposant, Schlüter-KERDI-COLL-L "SCHLÜTER-SYSTEMS", à base d'une dispersion acrylique sans dissolvants et poudre de ciment, pour le scellement des joints. (matériau) | 0.300 | 10280.18 | 3084.05 |
| mt15res020ob | m | Bande de scellement, Schlüter-KERDI-KEBA 100/125 "SCHLÜTER-SYSTEMS", de 125 mm de largeur et 0,1 mm d'épaisseur, pour membrane d'étanchéité souple en polyéthylène, avec les deux faces revêtues de géotextile non tissé, fournie en rouleaux de 30 m de longueur. (matériau) | 1.700 | 3466.97 | 5893.85 |
| mt15res050a | U | Pièce pour la résolution des rencontres avec des tuyaux passants de 25 mm de diamètre pour traitements imperméabilisants, Schlüter-KERDI-KM "SCHLÜTER-SYSTEMS". (matériau) | 2.000 | 1702.44 | 3404.88 |
| mt15res070a | U | Cartouche de mastic adhésif élastique monocomposant, Schlüter-KERDI-FIX "SCHLÜTER-SYSTEMS", à base de polymères hybrides neutres (MS), de 290 ml, couleur grise ou blanche et finition brillante. (matériau) | 0.100 | 20568.99 | 2056.90 |
| mo029 | h | Compagnon professionnel III/CP2 poseur de membranes d'étanchéité. (main-d'œuvre) | 0.342 | 4151.67 | 1419.87 |
| mo067 | h | Ouvrier professionnel II/OP poseur de membranes d'étanchéité. (main-d'œuvre) | 0.342 | 2661.82 | 910.34 |
| % | % | Frais de chantier des unités d'ouvrage | 2 % | 35090.54 | 701.81 |
|  |  | Coûts directs |  |  | 35792.35 |
