# Système de chauffage électrique mural rayonnant

- Propriété du fichier: CYPE Ingenieros S.A.
- Format: FIEBDC-3/2016
- Logiciel: Générateur de prix de la construction. CYPE Ingenieros, S.A.
- Date: 20/09/2024
- Zone géographique: Gabon
- Devise: XAF
- Coûts indirects: 3 %
- Frais généraux: 13 %
- Bénéfice: 6 %
- TVA: 18 %

## T Équipements techniques

### TC ECS et chauffage

#### TCL Électricité

**TCL110** m² Système de chauffage électrique mural rayonnant.
Système Schlüter-DITRA-HEAT-PS "SCHLÜTER-SYSTEMS" de chauffage électrique mural rayonnant, composé de membrane de polypropylène, modèle Schlüter-DITRA-HEAT-DH5 12M, fournie en rouleaux de 12,5x1 m et 5,5 mm d'épaisseur, collée au support avec un mortier-colle appliqué en couche mince et câble chauffant électrique, modèle Schlüter-DITRA-HEAT-DH E CHC 4, d'une puissance de 120 W/m², à revêtir.
Inclut: Nettoyage et préparation de la surface support. Application de l'adhésif en couche mince pour support de la natte de désolidarisation. Mise en place et fixation de la natte de désolidarisation. Mise en place du câble chauffant sur la natte de désolidarisation. Connexion et contrôle de son bon fonctionnement.
Critère pour le métré: Surface utile, mesurée selon documentation graphique du Projet.
Critère pour le mémoire: On mesurera la surface réellement exécutée selon les spécifications du Projet.

| Code | U | Désignation | Quantité | Prix | Montant |
|---|---|---|---|---|---|
| mt09mcr010 | kg | Mortier-colle exclusivement pour intérieurs et apte pour chauffage par plancher rayonnant. (matériau) | 2 | 162.64 | 325.280 |
| mt38sch015x | m² | Membrane de polypropylène, modèle Schlüter-DITRA-HEAT-DH5 12M "SCHLÜTER-SYSTEMS", structure à plots sur sa face supérieure et revêtue de géotextile non tissé sur sa face inférieure, pour support du câble chauffant électrique Schlüter-DITRA-HEAT-E-HK, avec fonctions de désolidarisation et d'équilibre de la pression de vapeur, fournie en rouleaux de 12,5x1 m et 5,5 mm d'épaisseur. (matériau) | 1 | 18525.02 | 18525.020 |
| mt38sch400fuw | U | Bobine de câble chauffant électrique, modèle Schlüter-DITRA-HEAT-DH E CHC 4 "SCHLÜTER-SYSTEMS", d'une puissance de 120 W/m², pour chauffage de 0,25 m² avec une puissance totale de 30 W, une longueur totale de 4 m et une longueur de câble froid de 4 m, pour installation sur natte de désolidarisation Schlüter-DITRA-HEAT, avec pièce de connexion à une extrémité. (matériau) | 4 | 105975.55 | 423902.200 |
| mt08aaa010a | m³ | Eau. (matériau) | 0.004 | 1108.9 | 4.436 |
| mo004 | h | Compagnon professionnel III/CP2 chauffagiste. (main-d'œuvre) | 0.301 | 4266.11 | 1284.099 |
| mo103 | h | Ouvrier professionnel II/OP chauffagiste. (main-d'œuvre) | 0.301 | 2656.75 | 799.682 |
| % | % | Frais de chantier des unités d'ouvrage | 2 % | 444840.717 | 8896.814 |
|  |  | Coûts directs |  |  | 453737.531 |

Déchets:
- pose: mt09mcr010 Mortier-colle exclusivement pour intérieurs et apte pour chauffage par plancher rayonnant; facteur de déchet 0.07
- pose: mt38sch015x; facteur de déchet 0.035

## Ressources

**mt09mcr010** kg Mortier-colle exclusivement pour intérieurs et apte pour chauffage par plancher rayonnant
Données techniques: Coût énergétique 3.871 MJ; Émission de CO2 0.344 kg; Code CED 17 09 04; Masse de l'élément 1 kg; Volume 0.000667 m3
Déchets:
- emballage: re170203 Plastique. (composant de déchet); quantité 0.003 kg; Code CED 17 02 03; Masse de l'élément 1 kg; Volume 0.001667 m3

**mt38sch015x** m² Membrane de polypropylène
Données techniques: Coût énergétique 138.228 MJ; Émission de CO2 4.389 kg; Code CED 17 06 04; Masse de l'élément 1.452 kg; Volume 0.00242 m3
Déchets:
- emballage: re170203 Plastique; quantité 0.034 kg

**mt08aaa010a** m³ Eau
Données techniques: Coût énergétique 60.000 MJ; Émission de CO2 30.000 kg
